# Reparação de elemento de laje de madeira, através de prótese de argamassa à base de resina epóxi e armadura

- Propriedade do ficheiro: CYPE INGENIEROS, S.A.
- Formato: FIEBDC-3/2002
- Âmbito geográfico: Cabo Verde
- Moeda: CVE
- Custos indirectos: 3.00 %
- IVA: 15.00 %

## E Estruturas

### EM Madeira

#### EMY Reparações

**EMY230** Ud Reparação de elemento de laje de madeira, através de prótese de argamassa à base de resina epóxi e armadura.
Reparação de extremo de vigota de laje de madeira, eliminando a zona deteriorada e colocando uma prótese de 10x15x50 cm de argamassa fluida de presa rápida, de dois componentes à base de resina epóxi, armado com 4 varões nervurados de fibra de vidro reforçada com resina de poliéster, de 0,6 m de comprimento cada uma e 12 mm de diâmetro, ancorados à vigota com resina epóxi-acrilato, livre de estireno, de altas resistências, aplicada nos furos realizados na parte sã da madeira, com aplicação prévia de leitada da mesma argamassa epóxi na superfície da madeira. Montagem e desmontagem do sistema de cofragem da zona que requer a prótese. Montagem e desmontagem de escoramento.
Inclui: Instalação das escoras. Corte da zona danificada e saneamento. Execução dos furos na madeira sã. Montagem do sistema de cofragem. Vedação da cofragem. Colocação dos varões nervurados nos furos. Derramamento da argamassa. Enchimento dos furos com resina. Desmontagem do sistema de cofragem. Desmontagem e remoção das escoras. Remoção e acumulação de entulho. Carga de entulho para camião ou contentor.
Critério de medição de projecto: Número de unidades previstas, segundo documentação gráfica de Projecto.
Critério de medição de obra: Medir-se-á o número de unidades realmente executadas segundo especificações de Projecto.

| Código | Un | Descrição | Rendimento | Preço | Importância |
|---|---|---|---|---|---|
| mt08ema050b | m³ | Madeira para cofragem, de 26 mm de espessura. (material) | 0.006 | 49715.36 | 298.29 |
| mt08var050 | kg | Arame galvanizado para atar, de 1,30 mm de diâmetro. (material) | 0.100 | 193.69 | 19.37 |
| mt08var060 | kg | Pregos de aço de 20x100 mm. (material) | 0.050 | 1129.89 | 56.49 |
| mt08dba010d | l | Agente desmoldante, à base de óleos especiais, emulsionante em água, para cofragens metálicas, fenólicas ou de madeira. (material) | 0.030 | 232.98 | 6.99 |
| mt50spa050m | m³ | Pranchão de madeira de pinho, dimensões 20x7,2 cm. (material) | 0.001 | 71027.43 | 71.03 |
| mt50spa101 | kg | Pregos de aço. (material) | 0.053 | 302.74 | 16.05 |
| mt50spa081a | Ud | Escora metálica telescópica, até 3 m de altura. (material) | 0.014 | 3113.56 | 43.59 |
| mt26reh100a | Ud | Cartucho de 380 ml de resina epóxi-acrilato, livre de estireno, de dois componentes, com dosificador e boca de mistura automática, para ancoragens estruturais verticais e horizontais. (material) | 0.585 | 2458.13 | 1438.01 |
| mt07cef010f | m | Varão nervurado de fibra de vidro reforçada com resina de poliéster, de 12 mm de diâmetro, com superfície areada como melhoria da aderência, para armadura e reforço estrutural. (material) | 2.400 | 1287.19 | 3089.26 |
| mt09reh321a | kg | Argamassa fluida de presa rápida, de dois componentes à base de resina epóxi, com endurecedor amínico, sem retracção, de elevada resistência mecânica, impermeável à água e com alta resistência aos agentes químicos, para ancoragens e enchimentos, segundo NP EN 1504-6. (material) | 12.750 | 835.46 | 10652.12 |
| mq09sie010 | h | Motoserra a gasolina, de 50 cm de espada e 2 kW de potência. (equipamento) | 0.063 | 322.36 | 20.31 |
| op00tal010 |  | Berbequim. | 1.000 | 0.00 | 0.00 |
| mo020 | h | Oficial de 1ª construção. (mão de obra) | 0.988 | 622.24 | 614.77 |
| mo112 | h | Operário especializado construção. (mão de obra) | 0.565 | 390.16 | 220.44 |
| mo058 | h | Ajudante de carpinteiro. (mão de obra) | 0.305 | 401.41 | 122.43 |
| mo113 | h | Operário não qualificado construção. (mão de obra) | 0.305 | 383.87 | 117.08 |
| % | % | Custos directos complementares | 2 % | 16786.23 | 335.72 |
|  |  | Custos directos |  |  | 17121.95 |
