# Vidro temperado incolor, de 5 mm de espessura

- Propriedade do ficheiro: CYPE INGENIEROS, S.A.
- Formato: FIEBDC-3/2002
- Âmbito geográfico: Cabo Verde
- Custos indirectos: 3.00 %
- IVA: 15.00 %

## F Fachadas

### FV Vidros

#### FVT Temperados

**FVT010** m² Vidro temperado incolor, de 5 mm de espessura.
Envidraçado com vidro temperado incolor, de 5 mm de espessura, fixado sobre caixilharia com cunhagem através de calços de apoio perimetrais e laterais, vedação a frio com silicone sintético incolor (não acrílico), compatível com o material suporte. Inclusive p/p de ferragens de fixação, cortes do vidro e colocação de bites.
Inclui: Limpeza da abertura. Marcação. Realização de roços nas faces laterais e inferior do vão. Encastramento das ferragens de fixação. Colocação das folhas na abertura e montagem das mesmas com ferragens de união. Sinalização das folhas.
Critério de medição de projecto: Superfície medida segundo documentação gráfica de Projecto.
Critério de medição de obra: Será medida a superfície realmente executada segundo especificações de Projecto, somando, para cada uma das peças, a superfície resultante de arredondar por excesso cada uma das suas arestas a múltiplos de 30 mm.

| Código | Un | Descrição | Rendimento | Preço | Importância |
|---|---|---|---|---|---|
| mt21vtt011a | m² | Vidro temperado incolor, de 5 mm de espessura, inclusive p/p de ferragens de fixação. Segundo NP EN 410 e NP EN 673. (material) | 1.006 | 25.35 | 25.50 |
| mt21vva015 | Ud | Cartucho de silicone sintético incolor de 310 ml (rendimento aproximado de 12 m por cartucho). (material) | 0.290 | 3.39 | 0.98 |
| mt21vva021 | Ud | Material auxiliar para a colocação de vidros. (material) | 1.500 | 1.77 | 2.66 |
| mo054 | h | Oficial de 1ª vidraceiro. (mão de obra) | 0.548 | 3.54 | 1.94 |
| mo108 | h | Ajudante de vidraceiro. (mão de obra) | 0.548 | 2.33 | 1.28 |
| % | % | Custos directos complementares | 2 % | 32.36 | 0.65 |
|  |  | Custos directos |  |  | 33.01 |
