# Capeamento pré-fabricado, de betão

- Propriedade do ficheiro: CYPE INGENIEROS, S.A.
- Formato: FIEBDC-3/2002
- Âmbito geográfico: Cabo Verde
- Moeda: CVE
- Custos indirectos: 3.00 %
- IVA: 15.00 %

## H Remates e trabalhos auxiliares

### HR Remates de fachada

#### HRF Pré-fabricados de betão

**HRF040** m Capeamento pré-fabricado, de betão.
Capeamento pré-fabricado de betão, com um ângulo de inclinação de 10°, de cor cinzento, em peças de 500x150x50 mm, com pingadeira, para revestimento de muros, e ancoragem metálica de aço inoxidável na sua face inferior; assente com argamassa de cimento, confeccionada em obra, com aditivo hidrófugo, dosificação 1:4, sobre a que se introduz as ancoragens metálicas; e enchimento de juntas entre peças e, se for o caso, das uniões com os muros com argamassa de juntas especial para pré-fabricados de betão. Inclusive protector hidrófugo em base aquosa, para tratamento superficial hidrofugante.
Inclui: Preparação da superfície de apoio. Marcação da disposição das peças. Colocação, aprumo, nivelamento e alinhamento das peças. Enchimento de juntas e limpeza. Aplicação em duas camadas do tratamento superficial hidrofugante.
Critério de medição de projecto: Comprimento medido entre eixos, segundo documentação gráfica de Projecto.
Critério de medição de obra: Medir-se-á, a eixos, o comprimento realmente executado segundo especificações de Projecto.

| Código | Un | Descrição | Rendimento | Preço | Importância |
|---|---|---|---|---|---|
| mt20ahp010a | m | Capeamento pré-fabricado de betão, com um ângulo de inclinação de 10°, de cor cinzento, em peças de 500x150x50 mm, com pingadeira, para revestimento de muros, e ancoragem metálica de aço inoxidável na sua face inferior. (material) | 1.100 | 1052.23 | 1157.45 |
| mt08aaa010a | m³ | Água. (material) | 0.006 | 195.56 | 1.17 |
| mt01arg005a | t | Areia de pedreira, para argamassa preparada em obra. (material) | 0.006 | 2106.19 | 12.64 |
| mt08cem000m | kg | Cimento cinzento em sacos. (material) | 1.425 | 17.38 | 24.77 |
| mt08adt010 | kg | Aditivo hidrófugo para impermeabilização de argamassas ou betões. (material) | 0.029 | 156.45 | 4.54 |
| mt09mcr235 | kg | Argamassa de juntas para pré-fabricados de betão e pedra artificial, composta de cimento, inertes, pigmentos e aditivos especiais. (material) | 0.011 | 322.03 | 3.54 |
| mt28pcs010a | l | Protector hidrófugo em base aquosa, incolor, auto-limpável, repelente da água e da sujidade, para tratamento superficial hidrofugante, para aplicar com trincha sobre superfícies de pedra natural ou pedra artificial. (material) | 0.375 | 1536.07 | 576.03 |
| mq06hor010 | h | Betoneira eléctrica com uma capacidade de amassadura de 160 l. (equipamento) | 0.006 | 334.11 | 2.00 |
| op00amo010 |  | Rebarbadora. | 1.000 | 0.00 | 0.00 |
| mo020 | h | Oficial de 1ª construção. (mão de obra) | 0.426 | 627.12 | 267.15 |
| mo113 | h | Operário não qualificado construção. (mão de obra) | 0.466 | 386.89 | 180.29 |
| % | % | Custos directos complementares | 2 % | 2229.58 | 44.59 |
|  |  | Custos directos |  |  | 2274.17 |
