# Radiador toalheiro

- Propriedade do ficheiro: CYPE INGENIEROS, S.A.
- Formato: FIEBDC-3/2002
- Âmbito geográfico: Cabo Verde
- Moeda: CVE
- Custos indirectos: 3.00 %
- IVA: 15.00 %

## I Instalações

### IC Aquecimento, arrefecimento, climatização e A.Q.S.

#### ICE Emissores a água para aquecimento e arrefecimento

**ICE050** Ud Radiador toalheiro.
Radiador toalheiro tubular de chapa de aço acabamento branco, para casas de banho, gama básica, de 500x733 mm e emissão calorífica 358 kcal/h para uma diferença média de temperatura de 50°C entre o radiador e o ambiente, em instalação de aquecimento central por água, para instalação com sistema bitubo. Inclusive válvula de seccionamento termostática, detentor, acessórios de ligação e montagem, jogo de suportes e ancoragens de fixação a paramento, purgador e todos os acessórios necessários para o seu correcto funcionamento. Totalmente montado, ligado e testado.
Inclui: Marcação através de molde. Fixação em paramento com elementos de ancoragem. Localização e fixação das unidades. Montagem de acessórios. Ligação com a rede de abastecimento de água.
Critério de medição de projecto: Número de unidades previstas, segundo documentação gráfica de Projecto.
Critério de medição de obra: Medir-se-á o número de unidades realmente executadas segundo especificações de Projecto.

| Código | Un | Descrição | Rendimento | Preço | Importância |
|---|---|---|---|---|---|
| mt38emn140a | Ud | Radiador toalheiro tubular de chapa de aço acabamento branco, para casas de banho, em instalações de água quente até 8 bar e 110°C, gama básica, de 500x733 mm e emissão calorífica 358 kcal/h para uma diferença média de temperatura de 50°C entre o radiador e o ambiente. (material) | 1.000 | 24157.74 | 24157.74 |
| mt38emn041a | Ud | Kit de suportes e ancoragens de fixação a paramento, para radiador toalheiro tubular, acabamento branco. (material) | 1.000 | 1778.92 | 1778.92 |
| mt38emi113 | Ud | Kit para ligação de radiador de chapa de aço à tubagem de distribuição, composto por válvula de seccionamento termostática, detentor, ligações e outros acessórios necessários. (material) | 1.000 | 4172.38 | 4172.38 |
| mo004 | h | Oficial de 1ª instalador de aquecimento. (mão de obra) | 0.998 | 639.39 | 638.11 |
| mo103 | h | Ajudante de instalador de aquecimento. (mão de obra) | 0.998 | 398.19 | 397.39 |
| % | % | Custos directos complementares | 2 % | 31144.54 | 622.89 |
|  |  | Custos directos |  |  | 31767.43 |
