# Colector para aquecimento e arrefecimento por piso radiante

- Propriedade do ficheiro: CYPE INGENIEROS, S.A.
- Formato: FIEBDC-3/2002
- Âmbito geográfico: Cabo Verde
- Moeda: CVE
- Custos indirectos: 3.00 %
- IVA: 15.00 %

## I Instalações

### IC Aquecimento, arrefecimento, climatização e A.Q.S.

#### ICE Emissores a água para aquecimento e arrefecimento

**ICE100** Ud Colector para aquecimento e arrefecimento por piso radiante.
Colector pré-montado de poliamida reforçada, para 4 circuitos, composto de ligações principais de 1", derivações de 3/4", termómetros, purgadores manuais, válvula de enchimento, válvula de esvaziamento, caudalímetros, tampões terminais e suportes, racores fêmea de 16 mm x 3/4" eurocone, válvulas de esfera para fecho do circuito do colector, curvatubos de plástico, montado em armário de aço galvanizado, de 80x550x730 mm com porta. Totalmente montado, ligado e testado.
Inclui: Marcação da localização do colector. Colocação do armário para o colector. Colocação do colector. Ligação das tubagens ao colector. Ligação do colector à rede de distribuição interior ou à caldeira.
Critério de medição de projecto: Número de unidades previstas, segundo documentação gráfica de Projecto.
Critério de medição de obra: Medir-se-á o número de unidades realmente executadas segundo especificações de Projecto.

| Código | Un | Descrição | Rendimento | Preço | Importância |
|---|---|---|---|---|---|
| mt37alu009c | Ud | Colector pré-montado de poliamida reforçada, para 4 circuitos, composto de ligações principais de 1", derivações de 3/4", termómetros, purgadores manuais, válvula de enchimento, válvula de esvaziamento, caudalímetros, tampões terminais e suportes. (material) | 1.000 | 64901.43 | 64901.43 |
| mt37alu005c | Ud | Racor fêmea de 16 mm x 3/4" eurocone. (material) | 8.000 | 1296.10 | 10368.80 |
| mt37alu082a | Ud | Válvula de esfera para fecho do circuito do colector de 1" de diâmetro. (material) | 2.000 | 6234.55 | 12469.10 |
| mt37alu015a | Ud | Curvatubos de plástico. (material) | 8.000 | 425.72 | 3405.76 |
| mt37alu031y | Ud | Armário de aço galvanizado, de 80x550x730 mm, para colector de 2 a 4 saídas, regulável em altura, com barra curvatubos. (material) | 1.000 | 24879.85 | 24879.85 |
| mt37alu032a | Ud | Porta bloqueável para armário de aço, acabamento pintado cor branca RAL 9010, de 500x730 mm. (material) | 1.000 | 30747.02 | 30747.02 |
| mo004 | h | Oficial de 1ª instalador de aquecimento. (mão de obra) | 1.996 | 639.39 | 1276.22 |
| mo103 | h | Ajudante de instalador de aquecimento. (mão de obra) | 1.996 | 398.19 | 794.79 |
| % | % | Custos directos complementares | 2 % | 148842.97 | 2976.86 |
|  |  | Custos directos |  |  | 151819.83 |
