# Conjunto de caldeiras a gás, de baixa temperatura, de pé, de ferro fundido

- Propriedade do ficheiro: CYPE INGENIEROS, S.A.
- Formato: FIEBDC-3/2002
- Âmbito geográfico: Cabo Verde
- Moeda: CVE
- Custos indirectos: 3.00 %
- IVA: 15.00 %

## I Instalações

### IC Aquecimento, arrefecimento, climatização e A.Q.S.

#### ICG Caldeiras a gás

**ICG140** Ud Conjunto de caldeiras a gás, de baixa temperatura, de pé, de ferro fundido.
Conjunto de duas caldeiras em cascata, sendo a primeira uma caldeira de pé, de baixa temperatura, com corpo de ferro fundido GL 180M, 3 passagens de fumos rodeando completamente o queimador inteiramente refrigerado por água, forte isolamento térmico, porta frontal com possibilidade de rotação à esquerda ou à direita, para queimador pressurizado de gasóleo ou gás, potência útil de 40 a 52 kW, peso 227 kg, dimensões 787x600x1111 mm, de 4 elementos ensamblados, com quadro de regulação para a regulação da caldeira em função da temperatura exterior ou para a regulação da caldeira de tipo mestre em instalações com várias caldeiras, com controlo para garantir as condições de trabalho do equipamento, sonda de temperatura exterior, e sonda de temperatura para regulação da temperatura de impulsão ou retorno da água, e a segunda uma caldeira de pé, de baixa temperatura, com corpo de ferro fundido GL 180M, 3 passagens de fumos rodeando completamente o queimador inteiramente refrigerado por água, forte isolamento térmico, porta frontal com possibilidade de rotação à esquerda ou à direita, para queimador pressurizado de gasóleo ou gás, potência útil de 40 a 52 kW, peso 227 kg, dimensões 787x600x1111 mm, de 4 elementos ensamblados, com quadro de regulação para a regulação da caldeira de tipo escravo em instalações com várias caldeiras, módulo estratégico para a administração até um máximo de 4 caldeiras em cascata. Inclusive válvula de segurança, purgadores, pirostato e descarga para sumidouro para o esvaziamento da caldeira e a drenagem da válvula de segurança, sem incluir a conduta para evacuação dos produtos da combustão. Totalmente montado, ligado e colocado em funcionamento pela empresa instaladora para a verificação do seu correcto funcionamento.
Inclui: Marcação. Disposição dos elementos. Montagem da caldeira e dos seus acessórios. Ligação com as redes de abastecimento de água, de gás, de saneamento e eléctrica, e com a conduta de evacuação dos produtos de combustão. Colocação em funcionamento.
Critério de medição de projecto: Número de unidades previstas, segundo documentação gráfica de Projecto.
Critério de medição de obra: Medir-se-á o número de unidades realmente executadas segundo especificações de Projecto.

| Código | Un | Descrição | Rendimento | Preço | Importância |
|---|---|---|---|---|---|
| mt38cbu045ad | Ud | Caldeira de pé, de baixa temperatura, com corpo de ferro fundido GL 180M, 3 passagens de fumos rodeando completamente o queimador inteiramente refrigerado por água, forte isolamento térmico, porta frontal com possibilidade de rotação à esquerda ou à direita, para queimador pressurizado de gasóleo ou gás, potência útil de 40 a 52 kW, peso 227 kg, dimensões 787x600x1111 mm, de 4 elementos ensamblados, com quadro de regulação para a regulação da caldeira em função da temperatura exterior ou para a regulação da caldeira de tipo mestre em instalações com várias caldeiras, com controlo para garantir as condições de trabalho do equipamento, sonda de temperatura exterior, e sonda de temperatura para regulação da temperatura de impulsão ou retorno da água. (material) | 1.000 | 571676.19 | 571676.19 |
| mt38cbu045ac | Ud | Caldeira de pé, de baixa temperatura, com corpo de ferro fundido GL 180M, 3 passagens de fumos rodeando completamente o queimador inteiramente refrigerado por água, forte isolamento térmico, porta frontal com possibilidade de rotação à esquerda ou à direita, para queimador pressurizado de gasóleo ou gás, potência útil de 40 a 52 kW, peso 227 kg, dimensões 787x600x1111 mm, de 4 elementos ensamblados, com quadro de regulação para a regulação da caldeira de tipo escravo em instalações com várias caldeiras. (material) | 1.000 | 511031.19 | 511031.19 |
| mt38ccg110a | Ud | Queimador pressurizado modulante para gás, de potência máxima 60 kW, com acendimento electrónico. (material) | 2.000 | 169806.01 | 339612.02 |
| mt38cbu702a | Ud | Módulo estratégico para a administração até um máximo de 4 caldeiras em cascata. (material) | 1.000 | 41469.05 | 41469.05 |
| mt35tpt010ae | m | Tubo rígido de PVC VD-M de 16 mm de diâmetro exterior e 1,3 mm de espessura. Resistência à compressão 750 N, resistência ao impacto 2 joules, temperatura de trabalho -5°C até 60°C, classificação 3321, segundo NP EN 61386-1 e NP EN 61386-21, com o preço incrementado em 20% relativamente a acessórios e peças especiais. (material) | 10.000 | 50.46 | 504.60 |
| mt35cep010aa | m | Cabo unipolar H07V-U, sendo a sua tensão atribuída de 450/750 V, reacção ao fogo classe Eca segundo NP EN 50575, com condutor unifilar de cobre classe 1 de 1,5 mm² de secção, com isolamento de PVC. Segundo NP 2356-3. (material) | 20.000 | 12.76 | 255.20 |
| mt37svs010a | Ud | Válvula de segurança, de latão, com rosca de 1/2" de diâmetro, regulada a 3 bar de pressão. (material) | 1.000 | 715.32 | 715.32 |
| mt37sgl020d | Ud | Purgador automático de ar com bóia e rosca de 1/2" de diâmetro, corpo e tampa de latão, para uma pressão máxima de funcionamento de 10 bar e uma temperatura máxima de 110°C. (material) | 2.000 | 1414.95 | 2829.90 |
| mt38www050 | Ud | Descarga a sumidouro, para a drenagem da válvula de segurança, composto por 1 m de tubo de aço preto de 1/2" e funil descarga, inclusive acessórios e peças especiais. (material) | 1.000 | 2425.80 | 2425.80 |
| mt38ccg021a | Ud | Arranque do queimador para gás. (material) | 1.000 | 24258.00 | 24258.00 |
| mt38www010 | Ud | Material auxiliar para instalações de aquecimento. (material) | 1.000 | 271.69 | 271.69 |
| mo004 | h | Oficial de 1ª instalador de aquecimento. (mão de obra) | 5.120 | 639.39 | 3273.68 |
| mo103 | h | Ajudante de instalador de aquecimento. (mão de obra) | 5.120 | 398.19 | 2038.73 |
| % | % | Custos directos complementares | 2 % | 1500361.37 | 30007.23 |
|  |  | Custos directos |  |  | 1530368.60 |
