# Tubagem para instalação interior de gás

- Propriedade do ficheiro: CYPE INGENIEROS, S.A.
- Formato: FIEBDC-3/2002
- Âmbito geográfico: Cabo Verde
- Moeda: CVE
- Custos indirectos: 3.00 %
- IVA: 15.00 %

## I Instalações

### IG Gases combustíveis

#### IGI Instalação interior

**IGI005** m Tubagem para instalação interior de gás.
Tubagem, para instalação interior de gás, formada por tubo de cobre estirado a frio sem soldadura, diâmetro D=10/12 mm e 1 mm de espessura. Instalação em superfície. Inclusive material auxiliar para montagem e fixação, acessórios e peças especiais colocados através de soldadura forte por capilaridade.
Inclui: Marcação do traçado das tubagens. Colocação de tubos. Montagem, ligação e verificação do seu correcto funcionamento.
Critério de medição de projecto: Comprimento medido segundo documentação gráfica de Projecto.
Critério de medição de obra: Medir-se-á o comprimento realmente executado segundo especificações de Projecto.

| Código | Un | Descrição | Rendimento | Preço | Importância |
|---|---|---|---|---|---|
| mt43tco400a | Ud | Material auxiliar para montagem e fixação das tubagens de cobre estirado a frio sem soldadura, diâmetro D=10/12 mm. (material) | 1.000 | 13.40 | 13.40 |
| mt43tco010ad | m | Tubo de cobre estirado a frio sem soldadura, diâmetro D=10/12 mm e 1 mm de espessura, segundo NP EN 1057, com o preço incrementado em 15% relativamente a acessórios e peças especiais. (material) | 1.000 | 308.15 | 308.15 |
| op00ato010 |  | Aparafusadora. | 1.000 | 0.00 | 0.00 |
| op00mar010 |  | Martelo. | 1.000 | 0.00 | 0.00 |
| op00tal010 |  | Berbequim. | 1.000 | 0.00 | 0.00 |
| mo010 | h | Oficial de 1ª instalador de gás. (mão de obra) | 0.160 | 644.41 | 103.11 |
| mo109 | h | Ajudante de instalador de gás. (mão de obra) | 0.160 | 401.31 | 64.21 |
| % | % | Custos directos complementares | 2 % | 488.87 | 9.78 |
|  |  | Custos directos |  |  | 498.65 |
