# Redutor

- Propriedade do ficheiro: CYPE INGENIEROS, S.A.
- Formato: FIEBDC-3/2002
- Âmbito geográfico: Cabo Verde
- Moeda: CVE
- Custos indirectos: 3.00 %
- IVA: 15.00 %

## I Instalações

### IG Gases combustíveis

#### IGW Elementos

**IGW010** Ud Redutor.
Redutor tipo FE-25 para um caudal máximo de 25 m³/h, 0,4 a 4 bar de pressão de entrada e 20 mbar de pressão de saída.
Inclui: Montagem, ligação e verificação do seu correcto funcionamento.
Critério de medição de projecto: Número de unidades previstas, segundo documentação gráfica de Projecto.
Critério de medição de obra: Medir-se-á o número de unidades realmente executadas segundo especificações de Projecto.

| Código | Un | Descrição | Rendimento | Preço | Importância |
|---|---|---|---|---|---|
| mt43cgp020ag | Ud | Redutor tipo FE-25 para um caudal máximo de 25 m³/h, 0,4 a 4 bar de pressão de entrada e 20 mbar de pressão de saída. (material) | 1.000 | 16224.62 | 16224.62 |
| mo010 | h | Oficial de 1ª instalador de gás. (mão de obra) | 0.922 | 644.41 | 594.15 |
| mo109 | h | Ajudante de instalador de gás. (mão de obra) | 0.922 | 401.31 | 370.01 |
| % | % | Custos directos complementares | 2 % | 17188.78 | 343.78 |
|  |  | Custos directos |  |  | 17532.56 |
