# Luminária de pé

- Propriedade do ficheiro: CYPE INGENIEROS, S.A.
- Formato: FIEBDC-3/2002
- Âmbito geográfico: Cabo Verde
- Moeda: CVE
- Custos indirectos: 3.00 %
- IVA: 15.00 %

## I Instalações

### II Iluminação

#### III Instalação interior

**III180** Ud Luminária de pé.
Luminária de pé orientável, de 725x220x55 mm, para 1 lâmpada fluorescente TC-L de 55 W, com corpo de luminária de alumínio, imitação titânio; difusor acrílico microprismático de luz directa e difusor acrílico transparente de luz indirecta; protecção IP20 e isolamento classe F; detector de movimento; interruptor com célula fotoeléctrica, mastro de 1,8 m de altura e base quadrada de aço inoxidável. Inclusive lâmpadas.
Inclui: Montagem, ligação e verificação do seu correcto funcionamento.
Critério de medição de projecto: Número de unidades previstas, segundo documentação gráfica de Projecto.
Critério de medição de obra: Medir-se-á o número de unidades realmente executadas segundo especificações de Projecto.

| Código | Un | Descrição | Rendimento | Preço | Importância |
|---|---|---|---|---|---|
| mt34lyd150a | Ud | Luminária de pé orientável, de 725x220x55 mm, para 1 lâmpada fluorescente TC-L de 55 W, com corpo de luminária de alumínio, imitação titânio; difusor acrílico microprismático de luz directa e difusor acrílico transparente de luz indirecta; protecção IP20 e isolamento classe F; detector de movimento; interruptor com célula fotoeléctrica, mastro de 1,8 m de altura e base quadrada de aço inoxidável. (material) | 1.000 | 123642.33 | 123642.33 |
| mt34tuf020j | Ud | Lâmpada fluorescente compacta TC-L de 55 W. (material) | 1.000 | 974.41 | 974.41 |
| mo003 | h | Oficial de 1ª electricista. (mão de obra) | 0.123 | 567.64 | 69.82 |
| mo102 | h | Ajudante de electricista. (mão de obra) | 0.123 | 353.55 | 43.49 |
| % | % | Custos directos complementares | 2 % | 124730.05 | 2494.60 |
|  |  | Custos directos |  |  | 127224.65 |
