# Tubagem para ventilação secundária

- Propriedade do ficheiro: CYPE INGENIEROS, S.A.
- Formato: FIEBDC-3/2002
- Âmbito geográfico: Cabo Verde
- Moeda: CVE
- Custos indirectos: 3.00 %
- IVA: 15.00 %

## I Instalações

### IS Drenagem de águas

#### ISB Tubos de queda

**ISB041** m Tubagem para ventilação secundária.
Tubagem para ventilação secundária da rede de drenagem de águas, formada por tubo de PVC, de 75 mm de diâmetro e 1,2 mm de espessura; união colada com adesivo. Inclusive líquido de limpeza, adesivo para tubos e acessórios de PVC, material auxiliar para montagem e fixação, acessórios e peças especiais.
Inclui: Marcação do traçado da tubagem para ventilação e da localização dos elementos de fixação. Disposição doa tubos. Fixação do material auxiliar para montagem e fixação à obra. Montagem, ligação e verificação do seu correcto funcionamento.
Critério de medição de projecto: Comprimento medido segundo documentação gráfica de Projecto.
Critério de medição de obra: Medir-se-á o comprimento realmente executado segundo especificações de Projecto.

| Código | Un | Descrição | Rendimento | Preço | Importância |
|---|---|---|---|---|---|
| mt36tvg400d | Ud | Material auxiliar para montagem e fixação das tubagens de PVC, de 75 mm de diâmetro. (material) | 0.250 | 37.50 | 9.38 |
| mt36tvg010dh | m | Tubo de PVC, de 75 mm de diâmetro e 1,2 mm de espessura, com o preço incrementado em 35% relativamente a acessórios e peças especiais. (material) | 1.050 | 337.48 | 354.35 |
| mt11var009 | l | Líquido de limpeza para colagem com adesivo de tubos e acessórios de PVC. (material) | 0.026 | 6143.46 | 159.73 |
| mt11var010 | l | Cola para tubos e acessórios de PVC. (material) | 0.013 | 7829.64 | 101.79 |
| op00ato010 |  | Aparafusadora. | 1.000 | 0.00 | 0.00 |
| op00mar010 |  | Martelo. | 1.000 | 0.00 | 0.00 |
| op00tal010 |  | Berbequim. | 1.000 | 0.00 | 0.00 |
| mo008 | h | Oficial de 1ª canalizador. (mão de obra) | 0.106 | 644.41 | 68.31 |
| mo107 | h | Ajudante de canalizador. (mão de obra) | 0.053 | 401.31 | 21.27 |
| % | % | Custos directos complementares | 2 % | 714.83 | 14.30 |
|  |  | Custos directos |  |  | 729.13 |
