# Isolamento térmico contínuo em revestimento interior autoportante de placas

- Propriedade do ficheiro: CYPE INGENIEROS, S.A.
- Formato: FIEBDC-3/2002
- Âmbito geográfico: Cabo Verde
- Moeda: CVE
- Custos indirectos: 3.00 %
- IVA: 15.00 %

## N Isolamentos e impermeabilizações

### NA Isolamentos térmicos

#### NAO Revestimentos interiores

**NAO020** m² Isolamento térmico contínuo em revestimento interior autoportante de placas.
Isolamento térmico contínuo em revestimento interior autoportante de placas, formado por painel autoportante de lã mineral de alta densidade, segundo EN 13162, de 40 mm de espessura, não revestido, resistência térmica 1,25 m²°C/W, condutibilidade térmica 0,032 W/(m°C), colocado topo a topo e fixado mecanicamente à alvenaria.
Inclui: Implantação e corte do isolamento. Colocação do isolamento sobre o paramento. Fixação do isolamento. Resolução de pontos singulares.
Critério de medição de projecto: Superfície medida segundo documentação gráfica de Projecto.
Critério de medição de obra: Medir-se-á a superfície realmente executada segundo especificações de Projecto.

| Código | Un | Descrição | Rendimento | Preço | Importância |
|---|---|---|---|---|---|
| mt16lvi030aceq | m² | Painel autoportante de lã mineral de alta densidade, segundo EN 13162, de 40 mm de espessura, não revestido, resistência térmica 1,25 m²°C/W, condutibilidade térmica 0,032 W/(m°C), Euroclasse A2-s1, d0 de reacção ao fogo segundo NP EN 13501-1, capacidade de absorção de água a curto prazo <=1 kg/m² e factor de resistência à difusão do vapor de água 1. (material) | 1.050 | 1782.99 | 1872.14 |
| mt16aaa020ja | Ud | Fixação mecânica para painéis isolantes de fibras têxteis, colocados directamente sobre a superfície suporte. (material) | 3.000 | 23.69 | 71.07 |
| mo054 | h | Oficial de 1ª montador de isolamentos. (mão de obra) | 0.125 | 644.41 | 80.55 |
| mo101 | h | Ajudante de montador de isolamentos. (mão de obra) | 0.125 | 402.07 | 50.26 |
| % | % | Custos directos complementares | 2 % | 2074.02 | 41.48 |
|  |  | Custos directos |  |  | 2115.50 |
