# Drenagem de pavimentos flutuantes com placa de nódulos, de polietileno de alta resistência à compressão com aberturas e canais de drenagem, 120x90 cm

- Propriedade do ficheiro: CYPE INGENIEROS, S.A.
- Formato: FIEBDC-3/2002
- Âmbito geográfico: Cabo Verde
- Moeda: CVE
- Custos indirectos: 3.00 %
- IVA: 15.00 %

## N Isolamentos e impermeabilizações

### ND Drenagens e dessolidarizações

#### NDR Drenagens

**NDR020** m² Drenagem de pavimentos flutuantes com placa de nódulos, de polietileno de alta resistência à compressão com aberturas e canais de drenagem, 120x90 cm.
Drenagem de pavimentos flutuantes com placa de nódulos, de polietileno de alta resistência à compressão com aberturas e canais de drenagem, 120x90 cm. Inclusive p/p de preparação da superfície suporte e cortes.
Inclui: Limpeza e preparação da superfície suporte. Corte e preparação da placa drenante. Colocação da placa drenante.
Critério de medição de projecto: Superfície medida segundo documentação gráfica de Projecto.
Critério de medição de obra: Medir-se-á a superfície realmente executada segundo especificações de Projecto.

| Código | Un | Descrição | Rendimento | Preço | Importância |
|---|---|---|---|---|---|
| mt17sch060a | m² | Placa de nódulos, de polietileno de alta resistência à compressão com aberturas e canais de drenagem, 120x90 cm, para tubos de 14 mm de diâmetro, passagem do tubo múltipla de 7,5 cm, união entre placas através de sobreposição de uma fila de nódulos. (material) | 1.000 | 2203.59 | 2203.59 |
| mo054 | h | Oficial de 1ª montador de isolamentos. (mão de obra) | 0.049 | 451.80 | 22.14 |
| mo101 | h | Ajudante de montador de isolamentos. (mão de obra) | 0.049 | 276.37 | 13.54 |
| % | % | Custos directos complementares | 2 % | 2239.27 | 44.79 |
|  |  | Custos directos |  |  | 2284.06 |
