# Isolamento térmico reflectivo pelo interior de coberturas inclinadas sobre espaço não habitável

- Propriedade do ficheiro: CYPE INGENIEROS, S.A.
- Formato: FIEBDC-3/2002
- Âmbito geográfico: Cabo Verde
- Moeda: CVE
- Custos indirectos: 3.00 %
- IVA: 15.00 %

## N Isolamentos e impermeabilizações

### NR Isolamentos térmicos reflectivos

#### NRQ Coberturas inclinadas

**NRQ030** m² Isolamento térmico reflectivo pelo interior de coberturas inclinadas sobre espaço não habitável.
Isolamento térmico reflectivo pelo interior de coberturas inclinadas sobre espaço não habitável, formado por complexo multicamada, com barreira de vapor, factor de resistência à difusão do vapor de água 4444, segundo EN 13984, de 45 mm de espessura, com uma emissividade de 0,06 em ambas as faces, uma resistência térmica intrínseca (sem caixa de ar) de 1,9 m²°C/W e uma condutibilidade térmica de 0,024 W/(m°C). Colocação em obra: com sobreposição e fixado com ripas de madeira de 24x48 mm à superfície suporte de betão; preparado para a posterior formação de uma caixa de ar. Inclusive parafusos para a fixação das ripas à superfície suporte, fita autocolante para vedação de juntas.
Inclui: Limpeza da superfície superior da laje. Revisão da superfície do paramento base no qual se realiza a fixação do isolamento de acordo com as exigências da técnica a utilizar. Implantação e corte do isolamento. Colocação do isolamento. Vedação de juntas. Fixação das ripas.
Critério de medição de projecto: Superfície medida segundo documentação gráfica de Projecto.
Critério de medição de obra: Medir-se-á a superfície realmente executada segundo especificações de Projecto.

| Código | Un | Descrição | Rendimento | Preço | Importância |
|---|---|---|---|---|---|
| mt12psg260a | m | Ripa de madeira de pinheiro-bravo (Pinus pinaster), de 24x48 mm de secção, sem tratar. (material) | 1.200 | 240.19 | 288.23 |
| mt13blw131 | Ud | Parafuso para fixação de elementos de madeira. (material) | 2.800 | 17.98 | 50.34 |
| mt16ara010ccbb | m² | Complexo multicamada, com barreira de vapor, factor de resistência à difusão do vapor de água 4444, segundo EN 13984, composto de uma lâmina de polietileno aluminizado calandrado com armadura e tratamento anticorrosão e ums lâmina de polietileno metalizado calandrado com camada protectora e núcleo formado por várias camadas de guata de poliéster, espuma de polietileno e lâminas de polietileno aluminizado, de 45 mm de espessura, com uma emissividade de 0,06 em ambas as faces, uma resistência térmica intrínseca (sem caixa de ar) de 1,9 m²°C/W e uma condutibilidade térmica de 0,024 W/(m°C), fornecido em painéis de 1,60x6,25 m. (material) | 1.100 | 2475.58 | 2723.14 |
| mt16ara100a | m | Fita autocolante, de alumínio, com adesivo acrílico, de 100 mm de largura, para a estanquidade ao ar e ao vapor de água das juntas em isolamentos reflectivos. (material) | 0.450 | 74.74 | 33.63 |
| mo054 | h | Oficial de 1ª montador de isolamentos. (mão de obra) | 0.100 | 672.75 | 67.28 |
| mo101 | h | Ajudante de montador de isolamentos. (mão de obra) | 0.050 | 419.67 | 20.98 |
| % | % | Custos directos complementares | 2 % | 3183.60 | 63.67 |
|  |  | Custos directos |  |  | 3247.27 |
