# Caminho técnico de circulação pedonal de lajetas térmicas

- Propriedade do ficheiro: CYPE INGENIEROS, S.A.
- Formato: FIEBDC-3/2002
- Âmbito geográfico: Cabo Verde
- Moeda: CVE
- Custos indirectos: 3.00 %
- IVA: 15.00 %

## Q Coberturas

### QA Planas

#### QAD Não acessíveis, não ventiladas

**QAD025** m² Caminho técnico de circulação pedonal de lajetas térmicas, formadas por 35 mm de argamassa e 40 mm de poliestireno extrudido, de 600x400 mm, cor cinzento, acabamento poroso, colocadas directamente sobre a camada separadora, em cobertura plana não acessível, com godo.
Caminho técnico de circulação pedonal de lajetas térmicas, formadas por 35 mm de argamassa e 40 mm de poliestireno extrudido, de 600x400 mm, cor cinzento, acabamento poroso, colocadas directamente sobre a camada separadora, em cobertura plana não acessível, com godo.
Inclui: Marcação e corte das lajetas. Colocação dos ladrilhos.
Critério de medição de projecto: Superfície medida segundo documentação gráfica de Projecto.
Critério de medição de obra: Medir-se-á a superfície realmente executada segundo especificações de Projecto.
Critérios considerados na determinação do preço da unidade de obra: O preço não inclui a camada separadora.

| Código | Un | Descrição | Rendimento | Preço | Importância |
|---|---|---|---|---|---|
| mt15lfc010a | m² | Lajeta térmica, formada por 35 mm de argamassa e 40 mm de poliestireno extrudido, condutibilidade térmica 0,034 W/(m°C). (material) | 1.050 | 3366.72 | 3535.06 |
| mo020 | h | Oficial de 1ª construção. (mão de obra) | 0.314 | 466.57 | 146.50 |
| mo113 | h | Operário não qualificado construção. (mão de obra) | 0.314 | 286.74 | 90.04 |
| % | % | Custos directos complementares | 2 % | 3771.60 | 75.43 |
|  |  | Custos directos |  |  | 3847.03 |
