# Esmalte de água para madeira

- Propriedade do ficheiro: CYPE INGENIEROS, S.A.
- Formato: FIEBDC-3/2002
- Âmbito geográfico: Cabo Verde
- Moeda: CVE
- Custos indirectos: 3.00 %
- IVA: 15.00 %

## R Revestimentos

### RM Pinturas e tratamentos em madeira

#### RME Esmaltes

**RME030** m² Esmalte de água para madeira.
Aplicação manual de duas demãos de esmalte de água para interior, acabamento brilhante, cor branca, sem diluir, (rendimento: 0,092 l/m² cada demão); aplicação prévia de uma demão de primário vedante para interior e exterior, formulado com resinas acrílicas em dispersão aquosa e pigmentos seleccionados, cor branca, para aplicar com trincha, rolo ou pistola, (rendimento: 0,113 l/m²), sobre superfície de guardas e corrimões de madeira, em interiores.
Critérios considerados na determinação do preço da unidade de obra: O preço inclui a protecção dos elementos da envolvente que possam ser afectados durante os trabalhos, mas não inclui a preparação do suporte.
Inclui: Aplicação de uma demão de primário. Aplicação de duas demãos de acabamento.
Critério de medição de projecto: Superfície medida segundo documentação gráfica de Projecto, sem descontar aberturas, considerando a superfície que contêm, definida pelas suas dimensiones máximas, numa só face.
Critério de medição de obra: Medir-se-á a superfície realmente executada segundo especificações de Projecto, numa só face, considerando a superfície que contêm, definida pelas suas dimensiones máximas.

| Código | Un | Descrição | Rendimento | Preço | Importância |
|---|---|---|---|---|---|
| mt27plj020a | l | Primário vedante para interior e exterior, formulado com resinas acrílicas em dispersão aquosa e pigmentos seleccionados, cor branca, para aplicar com trincha, rolo ou pistola, com um conteúdo de compostos orgânicos voláteis (COV) < 50 g/l, para aplicar com trincha, rolo ou pistola. (material) | 0.113 | 2773.54 | 313.41 |
| mt27eaj010a | l | Esmalte de água para interior, acabamento brilhante, à base de resinas acrílicas, cor branca, de secagem rápida, aplicada com trincha, rolo ou pistola, com um conteúdo de compostos orgânicos voláteis (COV) < 140 g/l, Euroclasse B-s1, d0 de reacção ao fogo, segundo NP EN 13501-1, para aplicar com trincha, rolo ou pistola. (material) | 0.184 | 3661.08 | 673.64 |
| op00tal020 |  | Berbequim com misturador. | 1.000 | 0.00 | 0.00 |
| mo038 | h | Oficial de 1ª pintor. (mão de obra) | 0.349 | 627.12 | 218.86 |
| mo076 | h | Ajudante de pintor. (mão de obra) | 0.067 | 402.07 | 26.94 |
| % | % | Custos directos complementares | 2 % | 1232.85 | 24.66 |
|  |  | Custos directos |  |  | 1257.51 |
