# Esmalte de dois componentes para madeira

- Propriedade do ficheiro: CYPE INGENIEROS, S.A.
- Formato: FIEBDC-3/2002
- Âmbito geográfico: Cabo Verde
- Moeda: CVE
- Custos indirectos: 3.00 %
- IVA: 15.00 %

## R Revestimentos

### RM Pinturas e tratamentos em madeira

#### RME Esmaltes

**RME040** m² Esmalte de dois componentes para madeira.
Aplicação manual de duas demãos de esmalte de dois componentes para interior, acabamento brilhante, cor branca, diluídas com 5% a 15% de diluente, (rendimento: 0,091 l/m² cada demão); (), sobre superfície de guardas e corrimões de madeira, em interiores.
Critérios considerados na determinação do preço da unidade de obra: O preço inclui a protecção dos elementos da envolvente que possam ser afectados durante os trabalhos, mas não inclui a preparação do suporte.
Inclui: Aplicação de uma demão de primário e uma demão de acabamento.
Critério de medição de projecto: Superfície medida segundo documentação gráfica de Projecto, sem descontar aberturas, considerando a superfície que contêm, definida pelas suas dimensiones máximas, numa só face.
Critério de medição de obra: Medir-se-á a superfície realmente executada segundo especificações de Projecto, numa só face, considerando a superfície que contêm, definida pelas suas dimensiones máximas.

| Código | Un | Descrição | Rendimento | Preço | Importância |
|---|---|---|---|---|---|
| mt27edj030a | l | Esmalte de dois componentes para interior, acabamento brilhante, à base de resinas acrílicas hidroxiladas em combinação com pigmentos inertes e endurecedor isocianato alifático polifuncional, cor branca, aplicada com trincha, rolo ou pistola, Euroclasse B-s1, d0 de reacção ao fogo, segundo NP EN 13501-1, para aplicar com trincha, rolo ou pistola. (material) | 0.182 | 5122.64 | 932.32 |
| mt27lni004 | l | Diluente, à base de uma mistura de hidrocarbonetos alifáticos. (material) | 0.018 | 591.16 | 10.64 |
| op00tal020 |  | Berbequim com misturador. | 1.000 | 0.00 | 0.00 |
| mo038 | h | Oficial de 1ª pintor. (mão de obra) | 0.349 | 627.12 | 218.86 |
| mo076 | h | Ajudante de pintor. (mão de obra) | 0.067 | 402.07 | 26.94 |
| % | % | Custos directos complementares | 2 % | 1188.76 | 23.78 |
|  |  | Custos directos |  |  | 1212.54 |
