# Tapete de PVC

- Propriedade do ficheiro: CYPE INGENIEROS, S.A.
- Formato: FIEBDC-3/2002
- Âmbito geográfico: Cabo Verde
- Moeda: CVE
- Custos indirectos: 3.00 %
- IVA: 15.00 %

## R Revestimentos

### RS Pavimentos

#### RSF Carpetes e tapetes

**RSF014** Ud Tapete de PVC.
Tapete com base de PVC, acabamento superficial com fibras de polipropileno de cor cinzento, espessura total 8 mm, de 60x40 cm, uso interior e exterior, enrolável, instalado em caixa de pavimento formado por fosso de 8 mm de profundidade (não incluído neste preço). Inclusive preparação da superfície suporte.
Inclui: Preparação da superfície suporte. Colocação do tapete.
Critério de medição de projecto: Número de unidades previstas, segundo documentação gráfica de Projecto.
Critério de medição de obra: Medir-se-á o número de unidades realmente executadas segundo especificações de Projecto.

| Código | Un | Descrição | Rendimento | Preço | Importância |
|---|---|---|---|---|---|
| mt18fep020a | Ud | Tapete com base de PVC, acabamento superficial com fibras de polipropileno de cor cinzento, espessura total 8 mm, de 60x40 cm, uso interior e exterior, enrolável, para instalar em caixa de pavimento formado por fosso de 8 mm de profundidade. (material) | 1.000 | 845.53 | 845.53 |
| mo027 | h | Oficial de 1ª instalador de alcatifas e revestimentos têxteis. (mão de obra) | 0.041 | 627.12 | 25.71 |
| mo065 | h | Ajudante de instalador de alcatifas e revestimentos têxteis. (mão de obra) | 0.041 | 402.07 | 16.48 |
| % | % | Custos directos complementares | 2 % | 887.72 | 17.75 |
|  |  | Custos directos |  |  | 905.47 |
