# Pavimento deck de madeira para exterior

- Propriedade do ficheiro: CYPE INGENIEROS, S.A.
- Formato: FIEBDC-3/2002
- Âmbito geográfico: Cabo Verde
- Moeda: CVE
- Custos indirectos: 3.00 %
- IVA: 15.00 %

## R Revestimentos

### RS Pavimentos

#### RSM De madeira

**RSM022** m² Pavimento deck de madeira para exterior.
Pavimento deck para exterior, formado por tábuas de madeira maciça, de pinho Suécia, de 21x95x1600/2400 mm, fixadas através do sistema de fixação oculta sobre ripas de madeira de pinheiro-bravo (Pinus pinaster), tratada em autoclave, com classe de risco 4 segundo NP EN 335 de 50x38 mm, separadas 40 cm entre si e fixadas ao suporte com pontos de argamassa de cimento. Inclusive clipes e parafusos de aço inoxidável para fixação das tábuas às ripas e peças especiais.
Critérios considerados na determinação do preço da unidade de obra: O preço não inclui a camada de acabamento.
Inclui: Implantação, nivelação e fixação das ripas. Colocação das tábuas da primeira fiada, fixadas com um ponto de massa elastomérica de poliuretano. Fixação de uma fiada de clipes sobre a ripa. Apresentação das tabelas da segunda fiada. Encaixe dos clipes entre as tábuas. Colocação e fixação das sucessivas fiadas.
Critério de medição de projecto: Superfície útil, medida segundo documentação gráfica de Projecto. Não foi incrementada a medição por perdas, uma vez que na composição se considerou 5% a mais.
Critério de medição de obra: Medir-se-á a superfície realmente executada segundo especificações de Projecto.

| Código | Un | Descrição | Rendimento | Preço | Importância |
|---|---|---|---|---|---|
| mt18mva015c | m | Ripa de 50x38 mm de secção, de madeira de pinheiro-bravo (Pinus pinaster), tratada em autoclave, com classe de risco 4, segundo NP EN 335, acabamento escovado, com humidade inferior a 20%. (material) | 2.600 | 408.48 | 1062.05 |
| mt08aaa010a | m³ | Água. (material) | 0.006 | 195.56 | 1.17 |
| mt01arg005a | t | Areia de pedreira, para argamassa preparada em obra. (material) | 0.005 | 2106.19 | 10.53 |
| mt08cem000m | kg | Cimento cinzento em sacos. (material) | 0.750 | 17.38 | 13.04 |
| mt18mta030ij | m² | Tábuas de madeira maciça, de pinho Suécia, de 21x95x1600/2400 mm, sem tratar, para escovagem e aplicação de um tratamento protector e decorativo em obra; com acessórios de montagem. Segundo EN 13810-1 e EN 14342 (material) | 1.050 | 3713.04 | 3898.69 |
| mt18mva021 | Ud | Acessórios de montagem para colocação de soalho flutuante com clipes. (material) | 1.000 | 351.29 | 351.29 |
| mt18acc020 | Ud | Kit de samblagem para pavimento deck, composto por clipe de aço inoxidável, em forma de omega, para a samblagem das pranchas, e parafuso de aço inoxidável, para fixação do clipe à ripa. (material) | 25.000 | 55.56 | 1389.00 |
| op00cla010 |  | Pregadora pneumática. | 1.000 | 0.00 | 0.00 |
| op00cep010 |  | Plainas. | 1.000 | 0.00 | 0.00 |
| op00tro010 |  | Cortadora de disco para bancada. | 1.000 | 0.00 | 0.00 |
| mo025 | h | Oficial de 1ª instalador de pavimentos de madeira. (mão de obra) | 0.680 | 627.12 | 426.44 |
| mo063 | h | Ajudante de instalador de pavimentos de madeira. (mão de obra) | 0.680 | 402.07 | 273.41 |
| % | % | Custos directos complementares | 2 % | 7425.62 | 148.51 |
|  |  | Custos directos |  |  | 7574.13 |
