# Pavimento de cortiça

- Propriedade do ficheiro: CYPE INGENIEROS, S.A.
- Formato: FIEBDC-3/2002
- Âmbito geográfico: Cabo Verde
- Moeda: CVE
- Custos indirectos: 3.00 %
- IVA: 15.00 %

## R Revestimentos

### RS Pavimentos

#### RSO De cortiça

**RSO010** m² Pavimento de cortiça.
Pavimento de cortiça, formado por placas de cortiça, de 600x300x6 mm, peso 3,305 kg/m², Euroclasse Dfl-s1 de reacção ao fogo segundo NP EN 13501-1, cor a escolher. COLOCAÇÃO: em interiores com cola vinílica em dispersão aquosa. PRIMÁRIO: primário monocomponente, à base de copolímeros acrílicos, prévia lixagem da superfície. ACABAMENTO: verniz aquoso de poliuretano bicomponente, acabamento brilhante.
Inclui: Marcação. Aplicação da cola. Colocação dos ladrilhos. Corte e colocação dos ladrilhos perimetrais. Lixagem da superfície. Aplicação de primário. Aplicação da camada de acabamento. Eliminação e limpeza do material sobrante. Limpeza final do pavimento.
Critério de medição de projecto: Superfície útil, medida segundo documentação gráfica de Projecto. Não foi incrementada a medição por perdas, uma vez que na composição se considerou 5% a mais.
Critério de medição de obra: Medir-se-á a superfície realmente executada segundo especificações de Projecto.

| Código | Un | Descrição | Rendimento | Preço | Importância |
|---|---|---|---|---|---|
| mt18mlv010b | m² | Placa de cortiça, de 600x300x6 mm, peso 3,305 kg/m², Euroclasse Dfl-s1 de reacção ao fogo segundo NP EN 13501-1, cor a escolher. (material) | 1.050 | 5103.32 | 5358.49 |
| mt18mlv020b | l | Cola vinílica em dispersão aquosa, com classe de durabilidade D3, segundo NP EN 204. (material) | 1.000 | 434.26 | 434.26 |
| mt27baj080b | l | Primário monocomponente, à base de copolímeros acrílicos. (material) | 0.100 | 1901.86 | 190.19 |
| mt27baj090e | l | Verniz aquoso de poliuretano bicomponente, acabamento brilhante. (material) | 0.100 | 4612.01 | 461.20 |
| mo011 | h | Oficial de 1ª montador. (mão de obra) | 0.616 | 644.41 | 396.96 |
| mo080 | h | Ajudante de montador. (mão de obra) | 0.616 | 402.07 | 247.68 |
| % | % | Custos directos complementares | 2 % | 7088.78 | 141.78 |
|  |  | Custos directos |  |  | 7230.56 |
