# Tecto falso contínuo

- Propriedade do ficheiro: CYPE INGENIEROS, S.A.
- Formato: FIEBDC-3/2002
- Âmbito geográfico: Cabo Verde
- Custos indirectos: 3.00 %
- IVA: 15.00 %

## R Revestimentos

### RT Tectos falsos

#### RTM De madeira

**RTM010** m² Tecto falso contínuo, situado a uma altura menor de 4 m, de painéis leves de lã de madeira, Heraklith (Apara fina) "KNAUF INSULATION", de 600x1200 mm e 15 mm de espessura, fixado directamente à laje de betão.
Fornecimento e montagem de tecto falso contínuo, situado a uma altura menor de 4 m, constituído por painéis leves de lã de madeira, Heraklith (Apara fina) "KNAUF INSULATION", de 600x1200 mm e 15 mm de espessura, resistência térmica 0,17 m²°C/W, condutibilidade térmica 0,09 W/(m°C), fixado directamente à laje de betão. Incluindo p/p de acessórios de fixação. Totalmente terminado.
Inclui: Marcação nas paredes do nível do tecto falso. Colocação dos painéis.
Critério de medição de projecto: Superfície medida entre paramentos, segundo documentação gráfica de Projecto, sem descontar aberturas para instalações.
Critério de medição de obra: Medir-se-á a superfície realmente executada segundo especificações de Projecto, sem descontar aberturas para instalações.

| Código | Un | Descrição | Rendimento | Preço | Importância |
|---|---|---|---|---|---|
| mt16vki010m | m² | Painel leve de lã de madeira, Heraklith (Apara fina) "KNAUF INSULATION", de 600x1200 mm e 15 mm de espessura, formado por aparas de madeira de 1,5 mm de diâmetro aglomeradas com cimento, resistência térmica 0,17 m²°C/W, condutibilidade térmica 0,09 W/(m°C), densidade 458 kg/m³, factor de resistência à difusão do vapor de água 0,4 e Euroclasse B-s1,d0 de reacção ao fogo, segundo EN 13168, para isolamento térmico e acústico e protecção contra incêndios, em edificação. (material) | 1.050 | 20.82 | 21.86 |
| mt16vki030 | Ud | Fixação maciça MSP "KNAUF INSULATION" para a ancoragem de painéis Heraklith a suporte de betão, inclusive tampa. (material) | 8.330 | 0.53 | 4.41 |
| mo014 | h | Oficial de 1ª montador de tectos falsos. (mão de obra) | 0.234 | 3.39 | 0.79 |
| mo080 | h | Ajudante de montador de tectos falsos. (mão de obra) | 0.234 | 2.15 | 0.50 |
| % | % | Custos directos complementares | 2 % | 27.56 | 0.55 |
|  |  | Custos directos |  |  | 28.11 |
