# Preparação de superfície de betão através da projecção a seco de material abrasivo

- Propriedade do ficheiro: CYPE INGENIEROS, S.A.
- Formato: FIEBDC-3/2002
- Âmbito geográfico: Cabo Verde
- Moeda: CVE
- Custos indirectos: 3.00 %
- IVA: 15.00 %

## R Revestimentos

### RY Preparações, protecções, reparações e reforços de revestimentos

#### RYP Preparações

**RYP100** m² Preparação de superfície de betão através da projecção a seco de material abrasivo.
Preparação de superfície de betão através da projecção a seco de material abrasivo formado por partículas de silicato de alumínio, eliminando contaminantes, camada de argamassa de cimento e partículas soltas do suporte.
Inclui: Montagem da protecção contra o pó. Montagem e preparação do equipamento. Aplicação mecânica do jacto de partículas. Desmontagem do equipamento. Limpeza da superfície suporte. Remoção e acumulação do material projectado e os restos gerados. Carga do material projectado e os restos gerados para camião ou contentor.
Critério de medição de projecto: Superfície medida segundo documentação gráfica de Projecto.
Critério de medição de obra: Medir-se-á a superfície realmente executada segundo especificações de Projecto.

| Código | Un | Descrição | Rendimento | Preço | Importância |
|---|---|---|---|---|---|
| mt08lim010a | kg | Abrasivo para limpeza através de jacto a pressão, formado por partículas de silicato de alumínio. (material) | 1.500 | 32.88 | 49.32 |
| mq08lch010 | h | Equipamento de jacto de areia à pressão. (equipamento) | 0.116 | 310.20 | 35.98 |
| mq08gel010k | h | Grupo electrogéneo insonorizado, trifásico, de 45 kVA de potência. (equipamento) | 0.116 | 521.27 | 60.47 |
| mo112 | h | Operário especializado construção. (mão de obra) | 0.127 | 393.22 | 49.94 |
| mo113 | h | Operário não qualificado construção. (mão de obra) | 0.127 | 386.89 | 49.14 |
| % | % | Custos directos complementares | 2 % | 244.85 | 4.90 |
|  |  | Custos directos |  |  | 249.75 |
