# Porta-piaçaba para casa de banho

- Propriedade do ficheiro: CYPE INGENIEROS, S.A.
- Formato: FIEBDC-3/2002
- Âmbito geográfico: Cabo Verde
- Moeda: CVE
- Custos indirectos: 3.00 %
- IVA: 15.00 %

## S Equipamentos fixos e sinalização

### SM Casas de banho

#### SMA Acessórios

**SMA032** Ud Porta-piaçaba para casa de banho.
Porta-piaçaba de parede, para casa de banho, de aço inoxidável AISI 304, acabamento acetinado, com suporte mural, com sistema de fecho através de pressão. Fixação ao suporte com as fixações fornecidas pelo fabricante.
Inclui: Marcação. Colocação e fixação.
Critério de medição de projecto: Número de unidades previstas, segundo documentação gráfica de Projecto.
Critério de medição de obra: Medir-se-á o número de unidades realmente colocadas segundo especificações de Projecto.

| Código | Un | Descrição | Rendimento | Preço | Importância |
|---|---|---|---|---|---|
| mt31abp010be | Ud | Porta-piaçaba de parede, para casa de banho, de aço inoxidável AISI 304, acabamento acetinado, com suporte mural, com sistema de fecho através de pressão. (material) | 1.000 | 7544.04 | 7544.04 |
| op00ato010 |  | Aparafusadora. | 1.000 | 0.00 | 0.00 |
| op00tal010 |  | Berbequim. | 1.000 | 0.00 | 0.00 |
| mo107 | h | Ajudante de canalizador. (mão de obra) | 0.130 | 401.31 | 52.17 |
| % | % | Custos directos complementares | 2 % | 7596.21 | 151.92 |
|  |  | Custos directos |  |  | 7748.13 |
