# Painel de controlo para iluminação de piscina

- Propriedade do ficheiro: CYPE INGENIEROS, S.A.
- Formato: FIEBDC-3/2002
- Âmbito geográfico: Cabo Verde
- Moeda: CVE
- Custos indirectos: 3.00 %
- IVA: 15.00 %

## U Infra-estruturas no logradouro

### UP Piscinas

#### UPI Equipamentos de iluminação

**UPI011** Ud Painel de controlo para iluminação de piscina.
Painel de controlo para projectores de iluminação led de piscina, com função para acender e apagar, alteração de colores, sequências, velocidade das sequências e temporização dos projectores.
Inclui: Colocação da caixa para o quadro. Montagem dos componentes. Verificação do seu correcto funcionamento.
Critério de medição de projecto: Número de unidades previstas, segundo documentação gráfica de Projecto.
Critério de medição de obra: Medir-se-á o número de unidades realmente executadas segundo especificações de Projecto.

| Código | Un | Descrição | Rendimento | Preço | Importância |
|---|---|---|---|---|---|
| mt47pil005a | Ud | Painel de controlo para projectores de iluminação led de piscina, com função para acender e apagar, alteração de colores, sequências, velocidade das sequências e temporização dos projectores. (material) | 1.000 | 21844.43 | 21844.43 |
| mt34www011 | Ud | Material auxiliar para instalação de dispositivo de iluminação. (material) | 1.000 | 147.05 | 147.05 |
| mo003 | h | Oficial de 1ª electricista. (mão de obra) | 0.515 | 644.41 | 331.87 |
| mo102 | h | Ajudante de electricista. (mão de obra) | 0.515 | 401.31 | 206.67 |
| % | % | Custos directos complementares | 2 % | 22530.02 | 450.60 |
|  |  | Custos directos |  |  | 22980.62 |
