# Peças especiais cerâmicas para remates de piscina

- Propriedade do ficheiro: CYPE INGENIEROS, S.A.
- Formato: FIEBDC-3/2002
- Âmbito geográfico: Cabo Verde
- Moeda: CVE
- Custos indirectos: 3.00 %
- IVA: 15.00 %

## U Infra-estruturas no logradouro

### UP Piscinas

#### UPT Revestimentos cerâmicos

**UPT021** Ud Peças especiais cerâmicas para remates de piscina.
Peça de remate de canto arredondado, de grés esmaltado, cor azul, de 245x120x9 mm, assente com cimento cola de presa normal, C1 TE, segundo NP EN 12004, com deslizamento reduzido e tempo de colocação ampliado e argamassa de juntas de resinas reactivas, tipo RG, segundo EN 13888, cor branca, para juntas de 1 a 15 mm, à base de de dois componentes à base de resina epóxi, cargas inertes, aditivos e catalizadores orgânicos.
Critérios considerados na determinação do preço da unidade de obra: O preço não inclui a impermeabilização da piscina.
Inclui: Limpeza e humidificação do paramento a revestir. Emboço previamente executado do paramento. Colocação de um régua horizontal no início da colocação dos azulejos. Marcação da disposição das peças no paramento para posterior colocação. Colocação das peças utilizando palustra de borracha. Enchimento das juntas. Limpeza do paramento.
Critério de medição de projecto: Número de unidades previstas, segundo documentação gráfica de Projecto.
Critério de medição de obra: Medir-se-á o número de unidades realmente executadas segundo especificações de Projecto.

| Código | Un | Descrição | Rendimento | Preço | Importância |
|---|---|---|---|---|---|
| mt18ktc010a | Ud | Peça de remate de canto arredondado, de grés esmaltado, cor azul, de 245x120x9 mm, para revestimento de tanque de piscina. (material) | 1.000 | 679.91 | 679.91 |
| mt09mcp010ja | kg | Cimento cola de presa normal, C1 TE, segundo NP EN 12004, com deslizamento reduzido e tempo de colocação ampliado, cor cinzento, para a colocação em camada fina do peças cerâmicas com um grau de absorção médio-alto em revestimentos interiores, pavimentos interiores e exteriores, socos e especialmente sobre placas de gesso laminado e revestimentos de piscinas com mosaico de vidro, à base de cimento de alta resistência, inertes seleccionados, aditivos e resinas sintéticas. (material) | 0.120 | 39.35 | 4.72 |
| mt09mcp020fB | kg | Argamassa de juntas de resinas reactivas, tipo RG, segundo EN 13888, cor branca, para juntas de 1 a 15 mm, de dois componentes à base de resina epóxi, cargas inertes, aditivos e catalizadores orgânicos, com resistência aos ácidos, com efeito bacteriostático, anti-caruncho e anti-verdete, especial para enchimento de juntas de todo tipo de peças cerâmicas e pedras naturais em zonas com agressividade química ou em contacto com alimentos. (material) | 0.010 | 2071.50 | 20.72 |
| mo024 | h | Oficial de 1ª ladrilhador (azulejador). (mão de obra) | 0.084 | 627.12 | 52.68 |
| % | % | Custos directos complementares | 3 % | 758.03 | 22.74 |
|  |  | Custos directos |  |  | 780.77 |
