# Demolição de beiral de cobertura inclinada, localizado a uma altura de entre 20 e 40 m, com meios manuais, e carga manual de entulho para camião ou contentor

- Propriedade do ficheiro: CYPE INGENIEROS, S.A.
- Formato: FIEBDC-3/2002
- Âmbito geográfico: Cabo Verde
- Custos indirectos: 3.00 %
- IVA: 15.00 %

**DQR020** m Demolição de beiral de cobertura inclinada, localizado a uma altura de entre 20 e 40 m, com meios manuais, e carga manual de entulho para camião ou contentor.
Demolição de beiral de cobertura inclinada, localizada a uma altura de entre 20 e 40 m, com meios manuais, sem afectar a estabilidade dos elementos construtivos contíguos. Incluindo p/p de desarme dos elementos e corte das zonas deterioradas, limpeza, armazenamento, remoção e carga manual de entulho para camião ou contentor.
Inclui: Demolição dos elementos. Fragmentação do entulho em peças manejáveis. Remoção e acumulação de entulho. Carga de entulho para camião ou contentor.
Critério de medição de projecto: Comprimento medido segundo documentação gráfica de Projecto.
Critério de medição de obra: Será medido o comprimento realmente demolido segundo especificações de Projecto.

| Código | Un | Descrição | Rendimento | Preço | Importância |
|---|---|---|---|---|---|
| mo020 | h | Oficial de 1ª construção. (mão de obra) | 0.301 | 3.76 | 1.13 |
| mo113 | h | Operário não qualificado construção. (mão de obra) | 0.301 | 2.28 | 0.69 |
| % | % | Custos directos complementares | 2 % | 1.82 | 0.04 |
|  |  | Custos directos |  |  | 1.86 |
