# Transporte, colocação em obra e remoção de equipamento completo para injecção de resinas

- Propriedade do ficheiro: CYPE Ingenieros S.A.
- Formato: FIEBDC-3/2016
- Programa: Gerador de preços para construção civil. CYPE Ingenieros, S.A.
- Data: 29/10/2024
- Âmbito geográfico: Cabo Verde
- Moeda: CVE
- Custos indirectos: 3 %
- IVA: 15 %

## E Estruturas

### EH Betão armado

#### EHY Reparações

**EHY060** Ud Transporte, colocação em obra e remoção de equipamento completo para injecção de resinas.
Transporte, colocação em obra e remoção de equipamento completo para injecção de resinas em reparação estrutural de elemento de betão.
Critérios considerados na determinação do preço da unidade de obra: O preço inclui o deslocamento à obra do pessoal especializado.
Inclui: Transporte à obra. Montagem do equipamento. Desmontagem do equipamento. Remoção do equipamento>.
Critério de medição de projecto: Número de unidades previstas, segundo documentação gráfica de Projecto.
Critério de medição de obra: Medir-se-á o número de unidades realmente executadas segundo especificações de Projecto.

| Código | Un | Descrição | Rendimento | Preço | Importância |
|---|---|---|---|---|---|
| mq06eim030 | Ud | Transporte, colocação em obra e remoção de equipamento completo para realização de injecções de argamassas fluidas e resinas. (equipamento) | 1 | 65078.13 | 65078.130 |
| % | % | Custos directos complementares | 2 % | 65078.130 | 1301.563 |
|  |  | Custos directos |  |  | 66379.693 |
