# Válvula

- Propriedade do ficheiro: CYPE Ingenieros S.A.
- Formato: FIEBDC-3/2016
- Programa: Gerador de preços para construção civil. CYPE Ingenieros, S.A.
- Data: 19/04/2024
- Âmbito geográfico: Cabo Verde
- Moeda: CVE
- Custos indirectos: 3 %
- IVA: 15 %

## I Instalações

### IC Aquecimento, arrefecimento, climatização e A.Q.S.

#### ICS Sistemas de condução de água

**ICS075** Ud Válvula.
Válvula de esfera de latão niquelado para enroscar de 3/8". Inclusive elementos de montagem e acessórios necessários para o seu correcto funcionamento.
Inclui: Marcação. Colocação. Ligação. Verificação do seu correcto funcionamento.
Critério de medição de projecto: Número de unidades previstas, segundo documentação gráfica de Projecto.
Critério de medição de obra: Medir-se-á o número de unidades realmente executadas segundo especificações de Projecto.

| Código | Un | Descrição | Rendimento | Preço | Importância |
|---|---|---|---|---|---|
| mt37sve010a | Ud | Válvula de esfera de latão niquelado para enroscar de 3/8". (material) | 1 | 674.53 | 674.530 |
| mt38www012 | Ud | Material auxiliar para instalações de aquecimento e A.Q.S. (material) | 0.1 | 339.61 | 33.961 |
| mo004 | h | Oficial de 1ª instalador de aquecimento. (mão de obra) | 0.124 | 639.39 | 79.284 |
| mo103 | h | Ajudante de instalador de aquecimento. (mão de obra) | 0.124 | 398.19 | 49.376 |
| % | % | Custos directos complementares | 2 % | 837.151 | 16.743 |
|  |  | Custos directos |  |  | 853.894 |

## Recursos

**mt37sve010a** Ud Válvula de esfera de latão niquelado para enroscar de 3/8"
Dados técnicos: Custo energético 298.729 MJ; Emissão de CO2 20.121 kg
Resíduos:
- embalagem: re150101 Embalagens de papel e cartão. (componente de resíduo); rendimento 0.072 kg; Código LER 15 01 01; Massa do elemento 1 kg; Volume 0.001333 m3
