# Botão de pressão encastrado, anti-vandalismo

- Propriedade do ficheiro: CYPE Ingenieros S.A.
- Formato: FIEBDC-3/2016
- Programa: Gerador de preços para construção civil. CYPE Ingenieros, S.A.
- Data: 29/10/2024
- Âmbito geográfico: Cabo Verde
- Moeda: CVE
- Custos indirectos: 3 %
- IVA: 15 %

## I Instalações

### IE Eléctricas

#### IEM Mecanismos

**IEM052** Ud Botão de pressão encastrado, anti-vandalismo.
Botão de pressão anti-vandalismo, com graus de protecção IP40 e IK07, gama média, intensidade atribuída 10 AX, tensão atribuída 250 V, com um contacto NO, com tecla simples, de cor branca e espelho para um elemento, de cor branca. Instalação encastrada.
Critérios considerados na determinação do preço da unidade de obra: O preço não inclui a caixa para mecanismo encastrado.
Inclui: Montagem, ligação e verificação do seu correcto funcionamento.
Critério de medição de projecto: Número de unidades previstas, segundo documentação gráfica de Projecto.
Critério de medição de obra: Medir-se-á o número de unidades realmente executadas segundo especificações de Projecto.

| Código | Un | Descrição | Rendimento | Preço | Importância |
|---|---|---|---|---|---|
| mt33gmg420a | Ud | Botão de pressão anti-vandalismo, com graus de protecção IP40 e IK07, segundo IEC 60439, para encastrar, gama média, intensidade atribuída 10 AX, tensão atribuída 250 V, com um contacto NO, segundo EN 60669. (material) | 1 | 744.9 | 744.900 |
| mt33gmg425a | Ud | Tecla simples anti-vandalismo, com graus de protecção IP40 e IK07, segundo IEC 60439, para botão de pressão, gama média, de cor branca. (material) | 1 | 591.16 | 591.160 |
| mt33gmg960a | Ud | Espelho anti-vandalismo, com graus de protecção IP40 e IK07, segundo IEC 60439, para um elemento, gama média, de cor branca. (material) | 1 | 1068.21 | 1068.210 |
| mo003 | h | Oficial de 1ª electricista. (mão de obra) | 0.246 | 644.41 | 158.525 |
| % | % | Custos directos complementares | 2 % | 2562.795 | 51.256 |
|  |  | Custos directos |  |  | 2614.051 |
