# Caixa de corte geral

- Propriedade do ficheiro: CYPE Ingenieros S.A.
- Formato: FIEBDC-3/2016
- Programa: Gerador de preços para construção civil. CYPE Ingenieros, S.A.
- Data: 19/04/2024
- Âmbito geográfico: Cabo Verde
- Moeda: CVE
- Custos indirectos: 3 %
- IVA: 15 %

## I Instalações

### IG Gases combustíveis

#### IGA Ramais de ligação

**IGA030** Ud Caixa de corte geral.
Caixa de corte geral para baixa pressão de caudal nominal 25 m³/h, composta de: válvula, redutor tipo B25 VSI para um caudal máximo de 25 m³/h, 0,1 a 4 bar de pressão de entrada e 20 mbar de pressão de saída, caixa S 2300 de chapa electrozincada de 350x485x197 mm e contador (não incluído neste preço), para instalação de local de utilização colectiva ou comercial. Inclusive ligação a terra, curvas, tampão e elementos de fixação. Totalmente montada, ligada e testada.
Inclui: Colocação e fixação da caixa. Colocação de peças especiais. Colocação e fixação de elementos de regulação e segurança. Ligação.
Critério de medição de projecto: Número de unidades previstas, segundo documentação gráfica de Projecto.
Critério de medição de obra: Medir-se-á o número de unidades realmente executadas segundo especificações de Projecto.

| Código | Un | Descrição | Rendimento | Preço | Importância |
|---|---|---|---|---|---|
| mt43cgp050a | Ud | Válvula de encravamento manual de 3/4". (material) | 1 | 2139.68 | 2139.680 |
| mt37tcb010d | Ud | Curva 90° de cobre rígido, 20/22 mm. (material) | 1 | 334.76 | 334.760 |
| mt43cgp040b | Ud | Tampão de latão de 3/4". (material) | 1 | 216.63 | 216.630 |
| mt43cgp020af | Ud | Redutor tipo B25 VSI para um caudal máximo de 25 m³/h, 0,1 a 4 bar de pressão de entrada e 20 mbar de pressão de saída. (material) | 1 | 9274.64 | 9274.640 |
| mt37tcb010h | Ud | Curva 90° de cobre rígido, 52/54 mm. (material) | 1 | 957.38 | 957.380 |
| mt43cgp010a | Ud | Caixa S 2300 de chapa electrozincada de 350x485x197 mm, com tampa com a palavra "Gás" e a expressão "Proibido fumar ou foguear". (material) | 1 | 6117.87 | 6117.870 |
| mt35ttc010a | m | Condutor de cobre nu, de 25 mm². (material) | 2 | 210.23 | 420.460 |
| mt35ttc030 | Ud | Abraçadeira de latão. (material) | 1 | 226.41 | 226.410 |
| mt35tte010b | Ud | Eléctrodo para rede de terra cobreado com 300 µm, fabricado em aço, de 15 mm de diâmetro e 2 m de comprimento. (material) | 1 | 2910.96 | 2910.960 |
| mt43www010 | Ud | Material auxiliar para instalações de gás. (material) | 2 | 226.41 | 452.820 |
| mq06hor010 | h | Betoneira eléctrica com uma capacidade de amassadura de 160 l. (equipamento) | 0.006 | 330.99 | 1.986 |
| mo010 | h | Oficial de 1ª instalador de gás. (mão de obra) | 4.971 | 639.39 | 3178.408 |
| mo109 | h | Ajudante de instalador de gás. (mão de obra) | 2.485 | 398.19 | 989.502 |
| % | % | Custos directos complementares | 2 % | 27221.506 | 544.430 |
|  |  | Custos directos |  |  | 27765.936 |

Resíduos:
- colocação: mt35ttc010a Condutor de cobre nu, de 25 mm²; factor de resíduo 0.016009

## Recursos

**mt43cgp050a** Ud Válvula de encravamento manual de 3/4"
Dados técnicos: Custo energético 0.039 MJ; Emissão de CO2 0.061 kg
Resíduos:
- embalagem: re150101 Embalagens de papel e cartão. (componente de resíduo); rendimento 0.072 kg; Código LER 15 01 01; Massa do elemento 1 kg; Volume 0.001333 m3

**mt43cgp040b** Ud Tampão de latão de 3/4"
Dados técnicos: Custo energético 0.039 MJ; Emissão de CO2 0.061 kg
Resíduos:
- embalagem: re150101 Embalagens de papel e cartão; rendimento 0.072 kg

**mt43cgp020af** Ud Redutor tipo B25 VSI para um caudal máximo de 25 m³/h, 0,1 a 4 bar de pressão de entrada e 20 mbar de pressão de saída
Dados técnicos: Custo energético 109.074 MJ; Emissão de CO2 6.856 kg
Resíduos:
- embalagem: re150101 Embalagens de papel e cartão; rendimento 0.072 kg

**mt43cgp010a** Ud Caixa S 2300 de chapa electrozincada de 350x485x197 mm
Dados técnicos: Custo energético 0.016 MJ; Emissão de CO2 0.026 kg
Resíduos:
- embalagem: re150101 Embalagens de papel e cartão; rendimento 0.03 kg

**mt35ttc010a** m Condutor de cobre nu, de 25 mm²
Dados técnicos: Custo energético 8.237 MJ; Emissão de CO2 0.214 kg; Código LER 17 04 11; Massa do elemento 0.2225 kg; Volume 0.000148 m3
Resíduos:
- embalagem: re150101 Embalagens de papel e cartão; rendimento 0.066 kg

**mt35tte010b** Ud Eléctrodo para rede de terra cobreado com 300 µm, fabricado em aço, de 15 mm de diâmetro e 2 m de comprimento
Dados técnicos: Custo energético 66.127 MJ; Emissão de CO2 6.231 kg
Resíduos:
- embalagem: re150101 Embalagens de papel e cartão; rendimento 0.09 kg
- embalagem: re170203 Plástico. (componente de resíduo); rendimento 0.045 kg; Código LER 17 02 03; Massa do elemento 1 kg; Volume 0.001667 m3
