# Ramal de introdução de gás

- Propriedade do ficheiro: CYPE Ingenieros S.A.
- Formato: FIEBDC-3/2016
- Programa: Gerador de preços para construção civil. CYPE Ingenieros, S.A.
- Data: 19/04/2024
- Âmbito geográfico: Cabo Verde
- Moeda: CVE
- Custos indirectos: 3 %
- IVA: 15 %

## I Instalações

### IG Gases combustíveis

#### IGA Ramais de ligação

**IGA020** Ud Ramal de introdução de gás.
Fornecimento e instalação de ramal de introdução colocado superficialmente, de 8 m de comprimento, que une a caixa de corte geral com a válvula de corte de edifício, constituído por tubagem de diâmetro 2" (50 mm) de aço, fixada ao paramento, com as suas correspondentes juntas e peças especiais, colocadas através de soldadura eléctrica, com válvula de corte de edifício alojada em nicho situado na vedação ou no hall de entrada formada por válvula adufa de latão fundido, de diâmetro 2", que permitirá o corte total de abastecimento ao edifício e estará situada dentro do mesmo. Inclusive aro e tampa de ferro fundido dúctil, ferragens de pendurar, fechadura e fixação do aro na abertura previamente preparada para o seu alojamento. Totalmente montado, ligado e testado.
Inclui: Marcação. Disposição de tubos e peças especiais. Fixação de tubagens ao paramento. Montagem da válvula de corte. Formação do nicho. Colocação do aro e da tampa. Montagem da instalação. Limpeza das zonas a unir.
Critério de medição de projecto: Número de unidades previstas, segundo documentação gráfica de Projecto.
Critério de medição de obra: Medir-se-á o número de unidades realmente executadas segundo especificações de Projecto.

| Código | Un | Descrição | Rendimento | Preço | Importância |
|---|---|---|---|---|---|
| mt08tan010gm | m | Tubo de aço preto, com soldadura longitudinal por resistência eléctrica, série M, de 2" DN 50 mm de diâmetro e 3,6 mm de espessura, segundo NP EN 10255, com o preço incrementado em 60% relativamente a acessórios e peças especiais. (material) | 8 | 2305.76 | 18446.080 |
| mt37aar010c | Ud | Aro e tampa de ferro fundido dúctil de 50x50 cm, segundo Companhia Abastecedora. (material) | 1 | 6460.72 | 6460.720 |
| mt37svc010o | Ud | Válvula adufa de latão fundido, para enroscar, de 2". (material) | 1 | 4790.76 | 4790.760 |
| mt08tan320 | Ud | Material auxiliar para montagem e fixação das tubagens de aço preto. (material) | 4.5 | 697.3 | 3137.850 |
| mo010 | h | Oficial de 1ª instalador de gás. (mão de obra) | 2.833 | 639.39 | 1811.392 |
| mo109 | h | Ajudante de instalador de gás. (mão de obra) | 2.833 | 398.19 | 1128.072 |
| mo020 | h | Oficial de 1ª construção. (mão de obra) | 0.373 | 622.24 | 232.096 |
| mo113 | h | Operário não qualificado construção. (mão de obra) | 0.373 | 383.87 | 143.184 |
| % | % | Custos directos complementares | 2 % | 36150.154 | 723.003 |
|  |  | Custos directos |  |  | 36873.157 |

Resíduos:
- colocação: mt08tan010gm; factor de resíduo 0.0336135

## Recursos

**mt08tan010gm** m Tubo de aço preto
Dados técnicos: Custo energético 51.245 MJ; Emissão de CO2 2.559 kg; Código LER 17 04 05; Massa do elemento 5.03 kg; Volume 0.002395 m3
Resíduos:
- embalagem: re170201 Madeira. (componente de resíduo); rendimento 0.011 kg; Código LER 17 02 01; Massa do elemento 1 kg; Volume 0.000909 m3
- embalagem: re170203 Plástico. (componente de resíduo); rendimento 0.003 kg; Código LER 17 02 03; Massa do elemento 1 kg; Volume 0.001667 m3

**mt37aar010c** Ud Aro e tampa de ferro fundido dúctil de 50x50 cm, segundo Companhia Abastecedora
Dados técnicos: Custo energético 472.524 MJ; Emissão de CO2 29.506 kg
Resíduos:
- embalagem: re150101 Embalagens de papel e cartão. (componente de resíduo); rendimento 0.072 kg; Código LER 15 01 01; Massa do elemento 1 kg; Volume 0.001333 m3

**mt37svc010o** Ud Válvula adufa de latão fundido, para enroscar, de 2"
Dados técnicos: Custo energético 983.959 MJ; Emissão de CO2 66.141 kg
Resíduos:
- embalagem: re150101 Embalagens de papel e cartão; rendimento 0.072 kg
