# Alojamento para dispositivo de gás

- Propriedade do ficheiro: CYPE Ingenieros S.A.
- Formato: FIEBDC-3/2016
- Programa: Gerador de preços para construção civil. CYPE Ingenieros, S.A.
- Data: 29/10/2024
- Âmbito geográfico: Cabo Verde
- Moeda: CVE
- Custos indirectos: 3 %
- IVA: 15 %

## I Instalações

### IG Gases combustíveis

#### IGW Elementos

**IGW030** Ud Alojamento para dispositivo de gás.
Aro e porta de chapa electrozincada de 250x300 mm.
Critérios considerados na determinação do preço da unidade de obra: O preço não inclui a execução do nicho.
Inclui: Colocação e fixação de aro e porta.
Critério de medição de projecto: Número de unidades previstas, segundo documentação gráfica de Projecto.
Critério de medição de obra: Medir-se-á o número de unidades realmente executadas segundo especificações de Projecto.

| Código | Un | Descrição | Rendimento | Preço | Importância |
|---|---|---|---|---|---|
| mt43cgp060a | Ud | Aro e porta de chapa electrozincada de 250x300 mm. (material) | 1 | 3317.16 | 3317.160 |
| mo010 | h | Oficial de 1ª instalador de gás. (mão de obra) | 0.307 | 644.41 | 197.834 |
| mo109 | h | Ajudante de instalador de gás. (mão de obra) | 0.369 | 401.31 | 148.083 |
| % | % | Custos directos complementares | 2 % | 3663.077 | 73.262 |
|  |  | Custos directos |  |  | 3736.339 |

## Recursos

**mt43cgp060a** Ud Aro e porta de chapa electrozincada de 250x300 mm
Dados técnicos: Custo energético 0.016 MJ; Emissão de CO2 0.026 kg
Resíduos:
- embalagem: re150101 Embalagens de papel e cartão. (componente de resíduo); rendimento 0.03 kg; Código LER 15 01 01; Massa do elemento 1 kg; Volume 0.001333 m3
