# Sumidouro para chuveiro executado "in situ"

- Propriedade do ficheiro: CYPE Ingenieros S.A.
- Formato: FIEBDC-3/2016
- Programa: Gerador de preços para construção civil. CYPE Ingenieros, S.A.
- Data: 29/10/2024
- Âmbito geográfico: Cabo Verde
- Moeda: CVE
- Custos indirectos: 3 %
- IVA: 15 %

## I Instalações

### IS Drenagem de águas

#### ISD Ramais de descarga

**ISD009** Ud Sumidouro para chuveiro executado "in situ".
Sumidouro sifonado de PVC com grelha de aço inoxidável de 100x100 mm e saídas vertical e horizontal de 40 mm de diâmetro, para drenagem de chuveiro executado "in situ".
Inclui: Montagem, ligação e verificação do seu correcto funcionamento.
Critério de medição de projecto: Número de unidades previstas, segundo documentação gráfica de Projecto.
Critério de medição de obra: Medir-se-á o número de unidades realmente executadas segundo especificações de Projecto.

| Código | Un | Descrição | Rendimento | Preço | Importância |
|---|---|---|---|---|---|
| mt15req010a | Ud | Sumidouro sifonado de PVC com grelha de aço inoxidável de 100x100 mm e saídas vertical e horizontal de 40 mm de diâmetro, para chuveiro executado "in situ". (material) | 1 | 1478.35 | 1478.350 |
| mo008 | h | Oficial de 1ª canalizador. (mão de obra) | 0.186 | 644.41 | 119.860 |
| mo107 | h | Ajudante de canalizador. (mão de obra) | 0.093 | 401.31 | 37.322 |
| % | % | Custos directos complementares | 2 % | 1635.532 | 32.711 |
|  |  | Custos directos |  |  | 1668.243 |
