# Isolamento térmico de testas de laje e pilares embebidos na espessura da fachada

- Propriedade do ficheiro: CYPE INGENIEROS, S.A.
- Formato: FIEBDC-3/2002
- Âmbito geográfico: Cabo Verde
- Moeda: CVE
- Custos indirectos: 3.00 %
- IVA: 15.00 %

**NAJ005** m² Isolamento térmico de testas de laje e pilares embebidos na espessura da fachada, formado por isolamento térmico reflectivo composto de núcleo isolante de espuma de polietileno, revestido com uma lâmina de alumínio numa face e provido de una malha de aderência na face oposta, cravado à estrutura descofrada.
Fornecimento e colocação de isolamento térmico de testas de laje e pilares embebidos na espessura da fachada, formado por isolamento térmico reflectivo composto de núcleo isolante de espuma de polietileno, revestido com uma lâmina de alumínio numa face e provido de una malha de aderência na face oposta, de 4 mm de espessura, com uma densidade nominal de 29,17 kg/m³, uma resistência térmica de 0,11 m²°C/W, uma emissividade térmica de 0,05 e uma condutibilidade térmica de 0,029 W/(m°C). Inclusive preparação da superfície suporte, cortes, pontas metálicas de cabeça chata para a fixação do isolante à estrutura previamente descofrada e fita adesiva para a vedação de juntas.
Inclui: Preparação e corte do isolamento. Fixação do isolante à estrutura. Vedação de juntas.
Critério de medição de projecto: Superfície medida segundo documentação gráfica de Projecto.
Critério de medição de obra: Medir-se-á a superfície realmente executada segundo especificações de Projecto.

| Código | Un | Descrição | Rendimento | Preço | Importância |
|---|---|---|---|---|---|
| mt16arg020a | m² | Isolamento térmico reflectivo composto de núcleo isolante de espuma de polietileno, revestido com uma lâmina de alumínio numa face e provido de una malha de aderência na face oposta, de 4 mm de espessura, com uma densidade nominal de 29,17 kg/m³, uma resistência térmica de 0,11 m²°C/W, uma emissividade térmica de 0,05 e uma condutibilidade térmica de 0,029 W/(m°C), fornecido em rolos de 0,60x2,00 m. (material) | 1.050 | 1020.22 | 1071.23 |
| mt08var070 | kg | Pontas metálicas de cabeça larga. (material) | 0.150 | 217.66 | 32.65 |
| mt16arg025 | m | Fita autocolante de polipropileno, revestida de alumínio, para vedação de juntas. (material) | 0.800 | 17.83 | 14.26 |
| mo054 | h | Oficial de 1ª montador de isolamentos. (mão de obra) | 0.185 | 451.80 | 83.58 |
| mo101 | h | Ajudante de montador de isolamentos. (mão de obra) | 0.185 | 276.37 | 51.13 |
| % | % | Custos directos complementares | 2 % | 1252.85 | 25.06 |
|  |  | Custos directos |  |  | 1277.91 |
