# Isolamento térmico contínuo em revestimento interior autoportante de placas

- Propriedade do ficheiro: CYPE Ingenieros S.A.
- Formato: FIEBDC-3/2016
- Programa: Gerador de preços para construção civil. CYPE Ingenieros, S.A.
- Data: 29/10/2024
- Âmbito geográfico: Cabo Verde
- Moeda: CVE
- Custos indirectos: 3 %
- IVA: 15 %

## N Isolamentos e impermeabilizações

### NA Isolamentos térmicos

#### NAO Revestimentos interiores

**NAO020** m² Isolamento térmico contínuo em revestimento interior autoportante de placas.
Isolamento térmico contínuo em revestimento interior autoportante de placas, formado por painel autoportante de lã mineral de alta densidade, segundo EN 13162, de 40 mm de espessura, não revestido, resistência térmica 1,25 m²°C/W, condutibilidade térmica 0,032 W/(m°C), colocado topo a topo e fixado mecanicamente à alvenaria.
Inclui: Implantação e corte do isolamento. Colocação do isolamento sobre o paramento. Fixação do isolamento. Resolução de pontos singulares.
Critério de medição de projecto: Superfície medida segundo documentação gráfica de Projecto.
Critério de medição de obra: Medir-se-á a superfície realmente executada segundo especificações de Projecto.

| Código | Un | Descrição | Rendimento | Preço | Importância |
|---|---|---|---|---|---|
| mt16lvi030aceq | m² | Painel autoportante de lã mineral de alta densidade, segundo EN 13162, de 40 mm de espessura, não revestido, resistência térmica 1,25 m²°C/W, condutibilidade térmica 0,032 W/(m°C), Euroclasse A2-s1, d0 de reacção ao fogo segundo NP EN 13501-1, capacidade de absorção de água a curto prazo <=1 kg/m² e factor de resistência à difusão do vapor de água 1. (material) | 1.05 | 1782.99 | 1872.140 |
| mt16aaa020ja | Ud | Fixação mecânica para painéis isolantes de fibras têxteis, colocados directamente sobre a superfície suporte. (material) | 3 | 23.69 | 71.070 |
| mo054 | h | Oficial de 1ª montador de isolamentos. (mão de obra) | 0.125 | 644.41 | 80.551 |
| mo101 | h | Ajudante de montador de isolamentos. (mão de obra) | 0.125 | 402.07 | 50.259 |
| % | % | Custos directos complementares | 2 % | 2074.020 | 41.480 |
|  |  | Custos directos |  |  | 2115.500 |

Resíduos:
- colocação: mt16lvi030aceq; factor de resíduo 0.0434531

## Recursos

**mt16lvi030aceq** m² Painel autoportante de lã mineral de alta densidade
Dados técnicos: Custo energético 61.133 MJ; Emissão de CO2 3.085 kg; Código LER 17 06 04; Massa do elemento 1.6 kg; Volume 0.002667 m3
Resíduos:
- embalagem: re170203 Plástico. (componente de resíduo); rendimento 0.026 kg; Código LER 17 02 03; Massa do elemento 1 kg; Volume 0.001667 m3

**mt16aaa020ja** Ud Fixação mecânica para painéis isolantes de fibras têxteis, colocados directamente sobre a superfície suporte
Dados técnicos: Custo energético 0.233 MJ; Emissão de CO2 0.071 kg
Resíduos:
- embalagem: re150101 Embalagens de papel e cartão. (componente de resíduo); rendimento 0.072 kg; Código LER 15 01 01; Massa do elemento 1 kg; Volume 0.001333 m3
