# Isolamento sonoro a sons de condução aérea sob laje, com painéis de lã mineral

- Propriedade do ficheiro: CYPE Ingenieros S.A.
- Formato: FIEBDC-3/2016
- Programa: Gerador de preços para construção civil. CYPE Ingenieros, S.A.
- Data: 29/10/2024
- Âmbito geográfico: Cabo Verde
- Moeda: CVE
- Custos indirectos: 3 %
- IVA: 15 %

## N Isolamentos e impermeabilizações

### NB Isolamentos sonoros

#### NBD Lajes

**NBD030** m² Isolamento sonoro a sons de condução aérea sob laje, com painéis de lã mineral.
Isolamento sonoro a sons de condução aérea sob laje, com painel semi-rígido de lã de rocha, de 30 mm de espessura, revestido numa das suas faces com um véu mineral preto, resistência térmica 0,7 m²°C/W, condutibilidade térmica 0,043 W/(m°C), densidade 40 kg/m³, calor específico 840 J/kgK, coeficiente de absorção sonora médio 0,65 para uma frequência de 500 Hz e factor de resistência à difusão do vapor de água 1,3. E com fixações mecânicas.
Inclui: Limpeza e preparação da superfície suporte. Implantação e corte do isolamento. Colocação do isolamento. Fixação do isolamento.
Critério de medição de projecto: Superfície medida segundo documentação gráfica de Projecto.
Critério de medição de obra: Medir-se-á a superfície realmente executada segundo especificações de Projecto.

| Código | Un | Descrição | Rendimento | Preço | Importância |
|---|---|---|---|---|---|
| mt16lri060de | m² | Painel semi-rígido de lã de rocha, segundo EN 13162, revestido numa das suas faces com um véu mineral preto, de 30 mm de espessura, condutibilidade térmica 0,043 W/(m°C), densidade 40 kg/m³, coeficiente de absorção sonora médio 0,65 para uma frequência de 500 Hz e Euroclasse A1 de reacção ao fogo segundo NP EN 13501-1. (material) | 1.05 | 1640.35 | 1722.368 |
| mt16aaa020ec | Ud | Fixação mecânica para painéis isolantes de lã de rocha, colocados directamente sobre a superfície suporte. (material) | 3 | 22.06 | 66.180 |
| mo054 | h | Oficial de 1ª montador de isolamentos. (mão de obra) | 0.15 | 644.41 | 96.662 |
| mo101 | h | Ajudante de montador de isolamentos. (mão de obra) | 0.15 | 402.07 | 60.311 |
| % | % | Custos directos complementares | 2 % | 1945.521 | 38.910 |
|  |  | Custos directos |  |  | 1984.431 |

Resíduos:
- colocação: mt16lri060de; factor de resíduo 0.0467267

## Recursos

**mt16lri060de** m² Painel semi-rígido de lã de rocha
Dados técnicos: Custo energético 71.724 MJ; Emissão de CO2 1.918 kg; Código LER 17 06 04; Massa do elemento 1.2 kg; Volume 0.002 m3
Resíduos:
- embalagem: re170203 Plástico. (componente de resíduo); rendimento 0.025 kg; Código LER 17 02 03; Massa do elemento 1 kg; Volume 0.001667 m3

**mt16aaa020ec** Ud Fixação mecânica para painéis isolantes de lã de rocha, colocados directamente sobre a superfície suporte
Dados técnicos: Custo energético 0.233 MJ; Emissão de CO2 0.071 kg
Resíduos:
- embalagem: re150101 Embalagens de papel e cartão. (componente de resíduo); rendimento 0.072 kg; Código LER 15 01 01; Massa do elemento 1 kg; Volume 0.001333 m3
