# Impermeabilização de cornija ou beirado com lâminas de poliolefinas

- Propriedade do ficheiro: CYPE Ingenieros S.A.
- Formato: FIEBDC-3/2016
- Programa: Gerador de preços para construção civil. CYPE Ingenieros, S.A.
- Data: 29/10/2024
- Âmbito geográfico: Cabo Verde
- Moeda: CVE
- Custos indirectos: 3 %
- IVA: 15 %

## N Isolamentos e impermeabilizações

### NI Impermeabilizações

#### NIF Fachadas

**NIF022** m² Impermeabilização de cornija ou beirado com lâminas de poliolefinas.
Impermeabilização de cornija ou beirado com lâmina impermeabilizante flexível tipo EVAC, composta por uma folha dupla de poliolefina termoplástica com acetato de vinil etileno, com ambas as faces revestidas de fibras de poliéster não tecidas, de 0,52 mm de espessura e 335 g/m², tipo monocamada, totalmente aderida ao suporte com cimento cola melhorado, C2 E, preparada para receber directamente sobre ela a camada de protecção. Inclusive banda de acabamento, para a resolução de encontros com paramentos verticais.
Inclui: Limpeza e preparação da superfície. Aplicação do cimento cola. Colocação da impermeabilização.
Critério de medição de projecto: Superfície medida em projecção horizontal, segundo documentação gráfica de Projecto, desde as faces interiores dos parapeitos ou muretes perimetrais que a limitam.
Critério de medição de obra: Medir-se-á, em projecção horizontal, a superfície realmente executada segundo especificações de Projecto, desde as faces interiores dos parapeitos ou muretes perimetrais que a limitam.

| Código | Un | Descrição | Rendimento | Preço | Importância |
|---|---|---|---|---|---|
| mt09mcr250a | kg | Cimento cola melhorado, C2 E, com tempo de colocação ampliado, segundo NP EN 12004, para a fixação de geomembranas, composto por cimentos especiais, inertes seleccionados e resinas sintéticas. (material) | 2 | 91.26 | 182.520 |
| mt15rev011a | m² | Lâmina impermeabilizante flexível tipo EVAC, composta por uma folha dupla de poliolefina termoplástica com acetato de vinil etileno, com ambas as faces revestidas de fibras de poliéster não tecidas, de 0,52 mm de espessura e 335 g/m², segundo EN 13956. (material) | 1.05 | 2141.17 | 2248.229 |
| mt15rev058s | m | Banda de reforço para lâmina impermeabilizante flexível tipo EVAC, de 500 mm de largura, composta por uma folha dupla de poliolefina termoplástica com acetato de vinil etileno, com ambas as faces revestidas de fibras de poliéster não tecidas, de 0,52 mm de espessura e 335 g/m². (material) | 1.05 | 1030.17 | 1081.679 |
| mo029 | h | Oficial de 1ª aplicador de lâminas impermeabilizantes. (mão de obra) | 0.128 | 627.12 | 80.271 |
| mo067 | h | Ajudante de aplicador de lâminas impermeabilizantes. (mão de obra) | 0.128 | 402.07 | 51.465 |
| % | % | Custos directos complementares | 2 % | 3644.164 | 72.883 |
|  |  | Custos directos |  |  | 3717.047 |

Resíduos:
- colocação: mt09mcr250a; factor de resíduo 0.07
- colocação: mt15rev011a; factor de resíduo 0.035
- colocação: mt15rev058s; factor de resíduo 0.0677426

## Recursos

**mt09mcr250a** kg Cimento cola melhorado
Dados técnicos: Custo energético 3.871 MJ; Emissão de CO2 0.344 kg; Código LER 17 09 04; Massa do elemento 1 kg; Volume 0.000667 m3
Resíduos:
- embalagem: re170203 Plástico. (componente de resíduo); rendimento 0.003 kg; Código LER 17 02 03; Massa do elemento 1 kg; Volume 0.001667 m3

**mt15rev011a** m² Lâmina impermeabilizante flexível tipo EVAC
Dados técnicos: Custo energético 39.236 MJ; Emissão de CO2 1.948 kg; Código LER 17 02 03; Massa do elemento 0.335 kg; Volume 0.000558 m3
Resíduos:
- embalagem: re170203 Plástico; rendimento 0.07 kg

**mt15rev058s** m Banda de reforço para lâmina impermeabilizante flexível tipo EVAC
Dados técnicos: Custo energético 10.007 MJ; Emissão de CO2 0.497 kg; Código LER 17 02 03; Massa do elemento 0.101 kg; Volume 0.000168 m3
Resíduos:
- embalagem: re170203 Plástico; rendimento 0.002 kg
