# Substituição de sumidouro em cobertura plana

- Propriedade do ficheiro: CYPE Ingenieros S.A.
- Formato: FIEBDC-3/2016
- Programa: Gerador de preços para construção civil. CYPE Ingenieros, S.A.
- Data: 29/10/2024
- Âmbito geográfico: Cabo Verde
- Moeda: CVE
- Custos indirectos: 3 %
- IVA: 15 %

## Q Coberturas

### QA Planas acessíveis, não ventiladas

#### QAW Substituições

**QAW010** Ud Substituição de sumidouro em cobertura plana.
Substituição de sumidouro deteriorado de saída vertical em cobertura plana, por sumidouro de borracha EPDM, de saída vertical, de 80 mm de diâmetro, com grelha plana de borracha EPDM. Incluindo remoção do sumidouro deteriorado, ligação à rede de saneamento do edifício, reparação dos defeitos que possam ter sido ocasionados nos elementos da envolvente que se devam manter, limpeza, armazenamento, remoção e carga manual de entulho para camião ou contentor. Totalmente terminado, ligado e ensaiado.
Inclui: Remoção e armazenamento do material deteriorado. Limpeza dos restos da obra. Colocação do novo sumidouro. Carga do material desmontado e restos de obra para camião ou contentor.
Critério de medição de projecto: Número de unidades previstas, segundo documentação gráfica de Projecto.
Critério de medição de obra: Medir-se-á o número de unidades realmente executadas segundo especificações de Projecto.

| Código | Un | Descrição | Rendimento | Preço | Importância |
|---|---|---|---|---|---|
| mt15acc050ze | Ud | Sumidouro de borracha EPDM, de saída vertical, de 80 mm de diâmetro, com grelha plana de borracha EPDM. (material) | 1 | 1405.7 | 1405.700 |
| mt36tie010ea | m | Tubo de PVC, série B, de 90 mm de diâmetro e 3 mm de espessura, com extremo abocardado, segundo NP EN 1329-1. (material) | 1 | 660.1 | 660.100 |
| mo008 | h | Oficial de 1ª canalizador. (mão de obra) | 0.376 | 644.41 | 242.298 |
| mo113 | h | Operário não qualificado construção. (mão de obra) | 0.313 | 386.89 | 121.097 |
| % | % | Custos directos complementares | 2 % | 2429.195 | 48.584 |
|  |  | Custos directos |  |  | 2477.779 |

Resíduos:
- colocação: mt36tie010ea Tubo de PVC, série B, de 90 mm de diâmetro e 3 mm de espessura, com extremo abocardado, segundo NP EN 1329-1; factor de resíduo 0.08
- demolição: ruo170203 Plástico. (componente de resíduo); rendimento 0.56 kg; Código LER 17 02 03; Massa do elemento 1 kg; Volume 0.001667 m3

## Recursos

**mt36tie010ea** m Tubo de PVC, série B, de 90 mm de diâmetro e 3 mm de espessura, com extremo abocardado, segundo NP EN 1329-1
Dados técnicos: Custo energético 94.374 MJ; Emissão de CO2 1.729 kg; Código LER 17 02 03; Massa do elemento 1.23 kg; Volume 0.00205 m3
Resíduos:
- embalagem: re150101 Embalagens de papel e cartão. (componente de resíduo); rendimento 0.018 kg; Código LER 15 01 01; Massa do elemento 1 kg; Volume 0.001333 m3
- embalagem: re170201 Madeira. (componente de resíduo); rendimento 0.052 kg; Código LER 17 02 01; Massa do elemento 1 kg; Volume 0.000909 m3
- embalagem: re170203 Plástico. (componente de resíduo); rendimento 0.003 kg; Código LER 17 02 03; Massa do elemento 1 kg; Volume 0.001667 m3
