# Limpeza de caleira em cobertura inclinada

- Propriedade do ficheiro: CYPE Ingenieros S.A.
- Formato: FIEBDC-3/2016
- Programa: Gerador de preços para construção civil. CYPE Ingenieros, S.A.
- Data: 29/10/2024
- Âmbito geográfico: Cabo Verde
- Moeda: CVE
- Custos indirectos: 3 %
- IVA: 15 %

## Q Coberturas

### QT Inclinadas

#### QTK Preparação do suporte

**QTK010** m Limpeza de caleira em cobertura inclinada.
Limpeza de caleira em cobertura inclinada, retirando a sujidade acumulada (entulho, ninhos, folhas, etc.), com meios manuais.
Inclui: Limpeza do elemento. Desentupimento de tubos de queda. Remoção e acumulação de entulho. Carga de entulho para camião ou contentor.
Critério de medição de projecto: Comprimento medido segundo documentação gráfica de Projecto.
Critério de medição de obra: Medir-se-á o comprimento realmente executado segundo especificações de Projecto.

| Código | Un | Descrição | Rendimento | Preço | Importância |
|---|---|---|---|---|---|
| mo113 | h | Operário não qualificado construção. (mão de obra) | 0.313 | 386.89 | 121.097 |
| % | % | Custos directos complementares | 2 % | 121.097 | 2.422 |
|  |  | Custos directos |  |  | 123.519 |
