# Reparação de laroz em cobertura inclinada de telhas

- Propriedade do ficheiro: CYPE Ingenieros S.A.
- Formato: FIEBDC-3/2016
- Programa: Gerador de preços para construção civil. CYPE Ingenieros, S.A.
- Data: 29/10/2024
- Âmbito geográfico: Cabo Verde
- Moeda: CVE
- Custos indirectos: 3 %
- IVA: 15 %

## Q Coberturas

### QT Inclinadas

#### QTY Reparações e reforços

**QTY022** m Reparação de laroz em cobertura inclinada de telhas.
Reparação de laroz a uma altura de até 20 m em cobertura inclinada de telhas, eliminando as partes deterioradas e reconstruindo-o com 3 ud/m de telha canudo cerâmica, acabamento com engobe cor vermelho, 40,8x15x11,6 cm e as restantes telhas recuperadas do beirado, em bom estado de conservação, fixadas com espuma de poliuretano; e carga de entulho para camião ou contentor.
Inclui: Desmontagem do laroz deteriorado. Recuperação das telhas em bom estado de conservação. Limpeza e preparação da superfície. Fixação das telhas com espuma. Carga de entulho para camião ou contentor.
Critério de medição de projecto: Comprimento medido segundo documentação gráfica de Projecto.
Critério de medição de obra: Medir-se-á o comprimento realmente executado segundo especificações de Projecto.

| Código | Un | Descrição | Rendimento | Preço | Importância |
|---|---|---|---|---|---|
| mt13tac050a | Ud | Telha canudo cerâmica, acabamento com engobe cor vermelho, 40,8x15x11,6 cm, segundo EN 1304. (material) | 3 | 144.22 | 432.660 |
| mt13blw110a | Ud | Aerossol de 750 cm³ de espuma de poliuretano, de 22,5 kg/m³ de densidade, 140% de expansão, 18 N/cm² de resistência à tracção e 20 N/cm² de resistência à flexão, condutibilidade térmica 0,04 W/(m°C), estável de -40°C a 100°C; para aplicar com pistola; segundo EN 13165. (material) | 0.063 | 1175.98 | 74.087 |
| mt13blw104 | Ud | Gancho para fixação de telhas em ripa. (material) | 2.5 | 8.17 | 20.425 |
| mo020 | h | Oficial de 1ª construção. (mão de obra) | 0.552 | 627.12 | 346.170 |
| mo113 | h | Operário não qualificado construção. (mão de obra) | 0.552 | 386.89 | 213.563 |
| % | % | Custos directos complementares | 2 % | 1086.905 | 21.738 |
|  |  | Custos directos |  |  | 1108.643 |

Resíduos:
- colocação: mt13tac050a Telha canudo cerâmica, acabamento com engobe cor vermelho, 40,8x15x11,6 cm, segundo EN 1304; factor de resíduo 0.0578
- colocação: mt13blw110a; factor de resíduo 0.024
- colocação: mt13blw104 Gancho para fixação de telhas em ripa; factor de resíduo 0.005

## Recursos

**mt13tac050a** Ud Telha canudo cerâmica, acabamento com engobe cor vermelho, 40,8x15x11,6 cm, segundo EN 1304
Dados técnicos: Custo energético 5.610 MJ; Emissão de CO2 0.274 kg; Código LER 17 01 03; Massa do elemento 1.35 kg; Volume 0.00108 m3
Resíduos:
- embalagem: re170201 Madeira. (componente de resíduo); rendimento 0.003 kg; Código LER 17 02 01; Massa do elemento 1 kg; Volume 0.000909 m3
- embalagem: re170203 Plástico. (componente de resíduo); rendimento 0.002 kg; Código LER 17 02 03; Massa do elemento 1 kg; Volume 0.001667 m3

**mt13blw110a** Ud Aerossol de 750 cm³ de espuma de poliuretano
Dados técnicos: Custo energético 4.178 MJ; Emissão de CO2 0.208 kg; Código LER 17 06 04; Massa do elemento 0.01875 kg; Volume 0.000031 m3
Resíduos:
- embalagem: re150104 Embalagens de metal. (componente de resíduo); rendimento 0.15 kg; Código LER 15 01 04; Massa do elemento 1 kg; Volume 0.001667 m3

**mt13blw104** Ud Gancho para fixação de telhas em ripa
Dados técnicos: Custo energético 0.040 MJ; Emissão de CO2 0.003 kg; Código LER 17 04 05; Massa do elemento 0.004 kg; Volume 0.000002 m3
Resíduos:
- embalagem: re150101 Embalagens de papel e cartão. (componente de resíduo); rendimento 0.001 kg; Código LER 15 01 01; Massa do elemento 1 kg; Volume 0.001333 m3
