# Revestimento mural com cortiça

- Propriedade do ficheiro: CYPE Ingenieros S.A.
- Formato: FIEBDC-3/2016
- Programa: Gerador de preços para construção civil. CYPE Ingenieros, S.A.
- Data: 29/10/2024
- Âmbito geográfico: Cabo Verde
- Moeda: CVE
- Custos indirectos: 3 %
- IVA: 15 %

## R Revestimentos

### RD Decorativos

#### RDC De cortiça

**RDC010** m² Revestimento mural com cortiça.
Revestimento mural, formado por placas de cortiça, de 600x300x4 mm, peso 2,166 kg/m², densidade 450 kg/m³, Euroclasse Dfl-s1 de reacção ao fogo segundo NP EN 13501-1, acabamento natural. COLOCAÇÃO: em interiores com massa de poliuretano.
Inclui: Limpeza e preparação da superfície suporte. Marcação. Marcação das placas. Aplicação da cola. Colocação e fixação do revestimento. Resolução de encontros e pontos singulares.
Critério de medição de projecto: Superfície medida segundo documentação gráfica de Projecto, descontando as aberturas de superfície maior de 2 m².
Critério de medição de obra: Medir-se-á a superfície realmente executada segundo especificações de Projecto, descontando as aberturas de superfície maior de 2 m².

| Código | Un | Descrição | Rendimento | Preço | Importância |
|---|---|---|---|---|---|
| mt29pco040c | m² | Placa de cortiça, de 600x300x4 mm, peso 2,166 kg/m², densidade 450 kg/m³, Euroclasse Dfl-s1 de reacção ao fogo segundo NP EN 13501-1, acabamento natural. (material) | 1.05 | 3908.31 | 4103.726 |
| mt29cam040b | Ud | Cartucho de 310 cm³ de massa de poliuretano, para fixação de placas de cortiça. (material) | 0.595 | 909.73 | 541.289 |
| mo011 | h | Oficial de 1ª montador. (mão de obra) | 0.615 | 644.41 | 396.312 |
| mo080 | h | Ajudante de montador. (mão de obra) | 0.615 | 402.07 | 247.273 |
| % | % | Custos directos complementares | 2 % | 5288.600 | 105.772 |
|  |  | Custos directos |  |  | 5394.372 |

Resíduos:
- colocação: mt29cam040b Cartucho de 310 cm³ de massa de poliuretano, para fixação de placas de cortiça; factor de resíduo 0.06

## Recursos

**mt29cam040b** Ud Cartucho de 310 cm³ de massa de poliuretano, para fixação de placas de cortiça
Dados técnicos: Custo energético 12.716 MJ; Emissão de CO2 0.628 kg; Código LER 17 09 04; Massa do elemento 0.021 kg; Volume 0.000014 m3
Resíduos:
- embalagem: re170203 Plástico. (componente de resíduo); rendimento 0.1 kg; Código LER 17 02 03; Massa do elemento 1 kg; Volume 0.001667 m3
