# Lasur sintético para madeira

- Propriedade do ficheiro: CYPE Ingenieros S.A.
- Formato: FIEBDC-3/2016
- Programa: Gerador de preços para construção civil. CYPE Ingenieros, S.A.
- Data: 29/10/2024
- Âmbito geográfico: Cabo Verde
- Moeda: CVE
- Custos indirectos: 3 %
- IVA: 15 %

## R Revestimentos

### RM Pinturas e tratamentos em madeira

#### RMA Lasures

**RMA010** m² Lasur sintético para madeira.
Aplicação manual de duas demãos de lasur sintético para interior e exterior, a poro aberto, acabamento acetinado, incolor, aplicada com trincha, pincel ou pistola, sem diluir, (rendimento: 0,07 l/m² cada demão); (), sobre superfície de revestimento mural de madeira, em interiores. Inclusive líquido protector incolor para tratamento preventivo contra insectos xilófagos e fungos de podridão.
Critérios considerados na determinação do preço da unidade de obra: O preço inclui a protecção dos elementos da envolvente que possam ser afectados durante os trabalhos, mas não inclui a preparação do suporte.
Inclui: Aplicação do tratamiento. Aplicação de duas demãos de acabamento.
Critério de medição de projecto: Superfície medida segundo documentação gráfica de Projecto.
Critério de medição de obra: Medir-se-á a superfície realmente executada segundo especificações de Projecto.

| Código | Un | Descrição | Rendimento | Preço | Importância |
|---|---|---|---|---|---|
| mt27prj020a | l | Líquido protector incolor para tratamento preventivo contra insectos xilófagos e fungos de podridão para interior e exterior, transparente e incolor, aplicado por pulverização, pincelado ou imersão. (material) | 0.22 | 3101.14 | 682.251 |
| mt27lss010b | l | Lasur sintético para interior e exterior, a poro aberto, acabamento acetinado, à base de resinas alcídicas e filtros ultravioleta, incolor, aplicada com trincha, pincel ou pistola, para aplicar com trincha, rolo ou pistola. (material) | 0.14 | 3202.27 | 448.318 |
| mo038 | h | Oficial de 1ª pintor. (mão de obra) | 0.335 | 627.12 | 210.085 |
| mo076 | h | Ajudante de pintor. (mão de obra) | 0.067 | 402.07 | 26.939 |
| % | % | Custos directos complementares | 2 % | 1367.593 | 27.352 |
|  |  | Custos directos |  |  | 1394.945 |

Resíduos:
- colocação: mt27prj020a; factor de resíduo 0.03
- colocação: mt27lss010b; factor de resíduo 0.03

## Recursos

**mt27prj020a** l Líquido protector incolor para tratamento preventivo contra insectos xilófagos e fungos de podridão para interior e
Dados técnicos: Custo energético 0.629 MJ; Emissão de CO2 0.033 kg; Código LER 17 09 04; Massa do elemento 1 kg; Volume 0.000667 m3
Resíduos:
- embalagem: re150104 Embalagens de metal. (componente de resíduo); rendimento 0.064 kg; Código LER 15 01 04; Massa do elemento 1 kg; Volume 0.001667 m3

**mt27lss010b** l Lasur sintético para interior e exterior
Dados técnicos: Custo energético 30.691 MJ; Emissão de CO2 1.295 kg; Código LER 17 09 04; Massa do elemento 0.92 kg; Volume 0.000613 m3
Resíduos:
- embalagem: re170203 Plástico. (componente de resíduo); rendimento 0.032 kg; Código LER 17 02 03; Massa do elemento 1 kg; Volume 0.001667 m3
