# Verniz aquoso para pavimentos de madeira

- Propriedade do ficheiro: CYPE Ingenieros S.A.
- Formato: FIEBDC-3/2016
- Programa: Gerador de preços para construção civil. CYPE Ingenieros, S.A.
- Data: 29/10/2024
- Âmbito geográfico: Cabo Verde
- Moeda: CVE
- Custos indirectos: 3 %
- IVA: 15 %

## R Revestimentos

### RM Pinturas e tratamentos em madeira

#### RMB Vernizes

**RMB030** m² Verniz aquoso para pavimentos de madeira.
Aplicação manual de duas demãos de verniz aquoso para pavimentos de madeira, de dois componentes, a poro fechado, acabamento mate, incolor, aplicada com trincha, rolo ou pistola, sem diluir, (rendimento: 0,08 l/m² cada demão); (), sobre superfície de pavimentos de madeira, em interiores.
Critérios considerados na determinação do preço da unidade de obra: O preço inclui a protecção dos elementos da envolvente que possam ser afectados durante os trabalhos, mas não inclui a preparação do suporte.
Inclui: Aplicação de uma demão de primário e uma demão de acabamento.
Critério de medição de projecto: Superfície medida segundo documentação gráfica de Projecto.
Critério de medição de obra: Medir-se-á a superfície realmente executada segundo especificações de Projecto.

| Código | Un | Descrição | Rendimento | Preço | Importância |
|---|---|---|---|---|---|
| mt27baj070a | l | Verniz aquoso para pavimentos de madeira, de dois componentes para interior, a poro fechado, incolor, acabamento mate, à base de resinas de poliuretano alifático, com resistência ao deslizamento entre 35 e 45 segundo ENV 12633, Euroclasse Bfl-s1 de reacção ao fogo, segundo NP EN 13501-1, para aplicar com trincha, rolo ou pistola. (material) | 0.16 | 3908.31 | 625.330 |
| mo038 | h | Oficial de 1ª pintor. (mão de obra) | 0.268 | 627.12 | 168.068 |
| mo076 | h | Ajudante de pintor. (mão de obra) | 0.067 | 402.07 | 26.939 |
| % | % | Custos directos complementares | 2 % | 820.337 | 16.407 |
|  |  | Custos directos |  |  | 836.744 |

Resíduos:
- colocação: mt27baj070a; factor de resíduo 0.0275

## Recursos

**mt27baj070a** l Verniz aquoso para pavimentos de madeira
Dados técnicos: Custo energético 34.565 MJ; Emissão de CO2 2.051 kg; Código LER 08 01 11; Massa do elemento 1.07 kg; Volume 0.001189 m3
Resíduos:
- embalagem: re150104 Embalagens de metal. (componente de resíduo); rendimento 0.057 kg; Código LER 15 01 04; Massa do elemento 1 kg; Volume 0.001667 m3
