# Laca sintética para madeira

- Propriedade do ficheiro: CYPE Ingenieros S.A.
- Formato: FIEBDC-3/2016
- Programa: Gerador de preços para construção civil. CYPE Ingenieros, S.A.
- Data: 29/10/2024
- Âmbito geográfico: Cabo Verde
- Moeda: CVE
- Custos indirectos: 3 %
- IVA: 15 %

## R Revestimentos

### RM Pinturas e tratamentos em madeira

#### RML Lacas

**RML010** m² Laca sintética para madeira.
Aplicação manual de duas demãos de laca de poliuretano, acabamento brilhante, cor branca, aplicada com trincha, rolo ou pistola, diluídas com 5% a 15% de diluente, (rendimento: 0,074 l/m² cada demão); aplicação prévia de uma demão de primário vedante, para interior e exterior, à base de resinas sintéticas, (rendimento: 0,113 l/m²), sobre superfície de guardas e corrimões de madeira, em interiores. Inclusive líquido protector incolor para tratamento preventivo contra a carcoma.
Critérios considerados na determinação do preço da unidade de obra: O preço inclui a protecção dos elementos da envolvente que possam ser afectados durante os trabalhos, mas não inclui a preparação do suporte.
Inclui: Aplicação do tratamiento. Aplicação de uma demão de primário. Aplicação de duas demãos de acabamento.
Critério de medição de projecto: Superfície medida segundo documentação gráfica de Projecto, sem descontar aberturas, considerando a superfície que contêm, definida pelas suas dimensiones máximas, numa só face.
Critério de medição de obra: Medir-se-á a superfície realmente executada segundo especificações de Projecto, numa só face, considerando a superfície que contêm, definida pelas suas dimensiones máximas.

| Código | Un | Descrição | Rendimento | Preço | Importância |
|---|---|---|---|---|---|
| mt27tlr050a | l | Líquido protector incolor para tratamento preventivo contra a carcoma, para aplicar com trincha ou rolo. (material) | 0.25 | 163.39 | 40.848 |
| mt27lni005a | l | Primário vedante, para interior e exterior, à base de resinas sintéticas, para aplicar com trincha, rolo ou pistola. (material) | 0.113 | 2409.02 | 272.219 |
| mt27lni006b | l | Laca de poliuretano para interior e exterior, cor branca, acabamento brilhante, para aplicar com trincha, rolo ou pistola. (material) | 0.148 | 3456.63 | 511.581 |
| mt27lni004 | l | Diluente, à base de uma mistura de hidrocarbonetos alifáticos. (material) | 0.015 | 591.16 | 8.867 |
| mo038 | h | Oficial de 1ª pintor. (mão de obra) | 0.416 | 627.12 | 260.882 |
| mo076 | h | Ajudante de pintor. (mão de obra) | 0.067 | 402.07 | 26.939 |
| % | % | Custos directos complementares | 2 % | 1121.336 | 22.427 |
|  |  | Custos directos |  |  | 1143.763 |
