# Rodapé metálico

- Propriedade do ficheiro: CYPE Ingenieros S.A.
- Formato: FIEBDC-3/2016
- Programa: Gerador de preços para construção civil. CYPE Ingenieros, S.A.
- Data: 03/02/2023
- Âmbito geográfico: Cabo Verde
- Moeda: CVE
- Custos indirectos: 3 %
- IVA: 15 %

## R Revestimentos

### RS Pavimentos

#### RSD Remates de pavimento

**RSD010** m Rodapé metálico.
Rodapé liso de aço inoxidável, de 80 mm de altura, fixado com cola. Inclusive preparação e regularização da superfície suporte, cortes, resolução de esquinas, uniões e encontros, e limpeza final.
Inclui: Limpeza e preparação da superfície suporte. Marcação. Corte do rodapé. Colocação e fixação do rodapé.
Critério de medição de projecto: Comprimento medido segundo documentação gráfica de Projecto, sem incluir vãos de portas. Não foi incrementada a medição por perdas, uma vez que na composição se considerou 5% a mais.
Critério de medição de obra: Medir-se-á o comprimento realmente executado segundo especificações de Projecto.

| Código | Un | Descrição | Rendimento | Preço | Importância |
|---|---|---|---|---|---|
| mt47adc110a | kg | Cola especial de poliuretano bicomponente. (material) | 0.08 | 716.18 | 57.294 |
| mt18rpp020b | m | Rodapé liso de aço inoxidável, de 80 mm de altura, inclusive peças para uniões, resolução de ângulos e terminações. (material) | 1.05 | 3637.92 | 3819.816 |
| mo023 | h | Oficial de 1ª ladrilhador. (mão de obra) | 0.163 | 552.42 | 90.044 |
| % | % | Custos directos complementares | 2 % | 3967.154 | 79.343 |
|  |  | Custos directos |  |  | 4046.497 |

Resíduos:
- colocação: mt47adc110a Cola especial de poliuretano bicomponente; factor de resíduo 0.038685
- colocação: mt18rpp020b Rodapé liso de aço inoxidável, de 80 mm de altura, inclusive peças para uniões, resolução de ângulos e terminações; factor de resíduo 0.015

## Recursos

**mt47adc110a** kg Cola especial de poliuretano bicomponente
Dados técnicos: Custo energético 144.471 MJ; Emissão de CO2 7.014 kg; Código LER 17 09 04; Massa do elemento 1 kg; Volume 0.000667 m3
Resíduos:
- embalagem: re170203 Plástico. (componente de resíduo); rendimento 0.003 kg; Código LER 17 02 03; Massa do elemento 1 kg; Volume 0.001667 m3

**mt18rpp020b** m Rodapé liso de aço inoxidável, de 80 mm de altura, inclusive peças para uniões, resolução de ângulos e terminações
Dados técnicos: Custo energético 346.972 MJ; Emissão de CO2 50.928 kg; Código LER 17 04 05; Massa do elemento 7.27 kg; Volume 0.003462 m3
Resíduos:
- embalagem: re170203 Plástico; rendimento 0.008 kg
