# Preparação da superfície da base de betão, para a posterior aplicação de um revestimento

- Propriedade do ficheiro: CYPE Ingenieros S.A.
- Formato: FIEBDC-3/2016
- Programa: Gerador de preços para construção civil. CYPE Ingenieros, S.A.
- Data: 29/10/2024
- Âmbito geográfico: Cabo Verde
- Moeda: CVE
- Custos indirectos: 3 %
- IVA: 15 %

## R Revestimentos

### RS Pavimentos

#### RSI Sistemas de pavimentos industriais e decorativos

**RSI006** m² Preparação da superfície da base de betão, para a posterior aplicação de um revestimento.
Preparação da superfície da base de betão, para a posterior aplicação de um revestimento, através de desbastamento mecânico, obtendo uma rugosidade inferior a 2 mm.
Inclui: Desbastamento mecânico do betão. Limpeza da superfície suporte. Remoção e acumulação dos restos gerados. Carga dos restos gerados para camião ou contendor.
Critério de medição de projecto: Superfície medida segundo documentação gráfica de Projecto.
Critério de medição de obra: Medir-se-á a superfície realmente executada segundo especificações de Projecto, sem deduzir a superfície ocupada pelos pilares situados dentro do seu perímetro.

| Código | Un | Descrição | Rendimento | Preço | Importância |
|---|---|---|---|---|---|
| mq06aca010 | h | Equipamento de lixagem ou debastamento com disco de diamante para superfícies de betão, com sistema de aspiração. (equipamento) | 0.104 | 558.59 | 58.093 |
| mq08gel010k | h | Grupo electrogéneo insonorizado, trifásico, de 45 kVA de potência. (equipamento) | 0.104 | 521.27 | 54.212 |
| mo020 | h | Oficial de 1ª construção. (mão de obra) | 0.122 | 627.12 | 76.509 |
| mo112 | h | Operário especializado construção. (mão de obra) | 0.122 | 393.22 | 47.973 |
| mo113 | h | Operário não qualificado construção. (mão de obra) | 0.061 | 386.89 | 23.600 |
| % | % | Custos directos complementares | 2 % | 260.387 | 5.208 |
|  |  | Custos directos |  |  | 265.595 |
