# Perfil de aço galvanizado, de 125 mm de altura, formado por dois perfis unidos entre si, entre os que se coloca espuma de poliestireno, colocado como junta de dilatação em pavimento contínuo de betão

- Propriedade do ficheiro: CYPE INGENIEROS, S.A.
- Formato: FIEBDC-3/2002
- Âmbito geográfico: Cabo Verde
- Custos indirectos: 3.00 %
- IVA: 15.00 %

**RSN140** m Perfil de aço galvanizado, de 125 mm de altura, formado por dois perfis unidos entre si, entre os que se coloca espuma de poliestireno, colocado como junta de dilatação em pavimento contínuo de betão.
Formação de junta de dilatação em pavimento contínuo de betão, com perfil de aço galvanizado, de 125 mm de altura, formado por dois perfis unidos entre si, entre os que se coloca espuma de poliestireno, para a formação de juntas de dilatação em pavimentos contínuos de betão. Incluindo p/p de marcação, cortes, uniões e elementos de fixação à superfície suporte. Totalmente terminada e preparada para betonar.
Inclui: Implantação da junta. Colocação do perfil no elemento a betonar. Execução das uniões entre perfis. Tratamento de encontros. Fixação e ajuste dos perfis.
Critério de medição de projecto: Comprimento medido segundo documentação gráfica de Projecto.
Critério de medição de obra: Medir-se-á o comprimento realmente executado segundo especificações de Projecto.

| Código | Un | Descrição | Rendimento | Preço | Importância |
|---|---|---|---|---|---|
| mt18wwe015a | m | Perfil de aço galvanizado, de 125 mm de altura, formado por dois perfis unidos entre si, entre os que se coloca espuma de poliestireno, para a formação de juntas de dilatação em pavimentos contínuos de betão. Inclusive p/p de pés de ancoragem e elementos de fixação. (material) | 1.050 | 44.43 | 46.65 |
| mo020 | h | Oficial de 1ª construção. (mão de obra) | 0.066 | 3.76 | 0.25 |
| mo113 | h | Operário não qualificado construção. (mão de obra) | 0.066 | 2.28 | 0.15 |
| % | % | Custos directos complementares | 2 % | 47.05 | 0.94 |
|  |  | Custos directos |  |  | 47.99 |
