# Polimento mecânico em obra de superfície de betão

- Propriedade do ficheiro: CYPE INGENIEROS, S.A.
- Formato: FIEBDC-3/2002
- Âmbito geográfico: Cabo Verde
- Custos indirectos: 3.00 %
- IVA: 15.00 %

**RSN200** m² Polimento mecânico em obra de superfície de betão.
Execução em obra de polimento, através de máquina polidora, de superfície de betão; o polimento será executado em três fases: a primeira (desbastamento ou rebaixamento) para eliminar as rebarbas que possam existir, utilizando uma mó basta entre 36 e 60, segundo o estado no que se encontre o pavimento; a segunda (planificação ou polimento basto) para eliminar os riscos e defeitos produzidos na fase anterior, com abrasivo de grão entre 80 e 120, espalhando seguidamente novamente a leitada, mantendo a superfície húmida 24 horas e deixando endurecer outras 48 horas antes do seguinte processo; e a terceira (correcção), com abrasivo de grão 220. Incluindo acabamento dos cantos de difícil acesso (onde se passará com a polidora de mão ou fixa), drenagem das águas sujas, lavagem com água e sabão neutro e protecção do pavimento com serrim de pinho branco ou de choupo, lâmina de papel grosso, cartão ou plástico, ou qualquer outra protecção que não suje nem tinja a superfície de betão.
Inclui: Desbastamento ou rebaixamento. Planificação ou polido basto. Espalhamento da nova leitada. Correcção. Lavagem. Protecção da superfície de betão.
Critério de medição de projecto: Superfície medida segundo documentação gráfica de Projecto.
Critério de medição de obra: Medir-se-á a superfície realmente executada segundo especificações de Projecto.

| Código | Un | Descrição | Rendimento | Preço | Importância |
|---|---|---|---|---|---|
| mq06aca030 | h | Polidora para pavimentos de betão, composta por pratos giratórios aos que se acoplam uma série de mós abrasivas, refrigeradas com água. (equipamento) | 0.194 | 3.81 | 0.74 |
| mo037 | h | Oficial de 1ª polidor de pavimentos. (mão de obra) | 0.224 | 3.76 | 0.84 |
| mo075 | h | Ajudante de polidor de pavimentos. (mão de obra) | 0.224 | 2.37 | 0.53 |
| % | % | Custos directos complementares | 2 % | 2.11 | 0.04 |
|  |  | Custos directos |  |  | 2.15 |
