# Pavimento vinílico homogéneo, em placas

- Propriedade do ficheiro: CYPE Ingenieros S.A.
- Formato: FIEBDC-3/2016
- Programa: Gerador de preços para construção civil. CYPE Ingenieros, S.A.
- Data: 29/10/2024
- Âmbito geográfico: Cabo Verde
- Moeda: CVE
- Custos indirectos: 3 %
- IVA: 15 %

## R Revestimentos

### RS Pavimentos

#### RSS De borracha, de linóleo e vinílicos

**RSS031** m² Pavimento vinílico homogéneo, em placas.
Pavimento vinílico homogéneo, de 2,0 mm de espessura, com tratamento de protecção superficial à base de poliuretano, cor a escolher, fornecido em placas de 61x61 cm; peso total: 3150 g/m²; classificação ao uso, segundo EN ISO 10874: classe 23 para uso doméstico; classe 34 para uso comercial; classe 43 para uso industrial; redução dos sons de percussão 4 dB, segundo NP EN ISO 10140; Euroclasse Bfl-s1 de reacção ao fogo, segundo NP EN 13501-1. Colocação em obra: com adesivo à base de copolímeros acrílicos modificados em dispersão aquosa, sobre camada fina de nivelação.
Critérios considerados na determinação do preço da unidade de obra: O preço não inclui a camada fina de nivelação.
Inclui: Implantação e recorte do pavimento. Aplicação da cola. Colocação do pavimento. Soldadura de união e juntas entre placas. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 668.82 | 250.808 |
| mt18dsi031a | m² | Placas homogéneas de PVC, de 61x61 cm e 2 mm de espessura, com tratamento de protecção superficial à base de poliuretano, cor a escolher; peso total: 3150 g/m²; classificação ao uso, segundo EN ISO 10874: classe 23 para uso doméstico; classe 34 para uso comercial; classe 43 para uso industrial; redução dos sons de percussão 4 dB, segundo NP EN ISO 10140; Euroclasse Bfl-s1 de reacção ao fogo, segundo NP EN 13501-1. (material) | 1.05 | 3401.91 | 3572.006 |
| mo026 | h | Oficial de 1ª instalador de revestimentos flexíveis. (mão de obra) | 0.272 | 627.12 | 170.577 |
| mo064 | h | Ajudante de instalador de revestimentos flexíveis. (mão de obra) | 0.136 | 402.07 | 54.682 |
| % | % | Custos directos complementares | 2 % | 4048.073 | 80.961 |
|  |  | Custos directos |  |  | 4129.034 |

Resíduos:
- colocação: mt18dsi031a; factor de resíduo 0.0458876

## Recursos

**mt18dsi031a** m² Placas homogéneas de PVC
Dados técnicos: Custo energético 142.840 MJ; Emissão de CO2 15.537 kg; Código LER 17 02 03; Massa do elemento 3.15 kg; Volume 0.00525 m3
Resíduos:
- embalagem: re170203 Plástico. (componente de resíduo); rendimento 0.034 kg; Código LER 17 02 03; Massa do elemento 1 kg; Volume 0.001667 m3
