# Pavimento vinílico heterogéneo, em rolo

- Propriedade do ficheiro: CYPE Ingenieros S.A.
- Formato: FIEBDC-3/2016
- Programa: Gerador de preços para construção civil. CYPE Ingenieros, S.A.
- Data: 29/10/2024
- Âmbito geográfico: Cabo Verde
- Moeda: CVE
- Custos indirectos: 3 %
- IVA: 15 %

## R Revestimentos

### RS Pavimentos

#### RSS De borracha, de linóleo e vinílicos

**RSS040** m² Pavimento vinílico heterogéneo, em rolo.
Pavimento vinílico heterogéneo, de 2,0 mm de espessura, com tratamento de protecção superficial à base de poliuretano, cor a escolher; fornecido em rolos de 200 cm de largura; peso total: 2800 g/m²; classificação ao uso, segundo EN ISO 10874: classe 23 para uso doméstico; classe 34 para uso comercial; classe 43 para uso industrial; redução dos sons de percussão 4 dB, segundo NP EN ISO 10140; Euroclasse Bfl-s1 de reacção ao fogo, segundo NP EN 13501-1. Colocação em obra: com adesivo à base de copolímeros acrílicos modificados em dispersão aquosa, sobre camada fina de nivelação.
Critérios considerados na determinação do preço da unidade de obra: O preço não inclui a camada fina de nivelação.
Inclui: Implantação e recorte do pavimento. Aplicação da cola. Colocação do pavimento. Soldadura de união e juntas entre rolos. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 668.82 | 250.808 |
| mt18dsi050a | m² | Lâmina heterogénea de PVC, de 2 mm de espessura, com tratamento de protecção superficial à base de poliuretano, cor a escolher; fornecida em rolos de 200 cm de largura; peso total: 2800 g/m²; classificação ao uso, segundo EN ISO 10874: classe 23 para uso doméstico; classe 34 para uso comercial; classe 43 para uso industrial; redução dos sons de percussão 4 dB, segundo NP EN ISO 10140; Euroclasse Bfl-s1 de reacção ao fogo, segundo NP EN 13501-1. (material) | 1.1 | 2847.09 | 3131.799 |
| mo026 | h | Oficial de 1ª instalador de revestimentos flexíveis. (mão de obra) | 0.245 | 627.12 | 153.644 |
| mo064 | h | Ajudante de instalador de revestimentos flexíveis. (mão de obra) | 0.136 | 402.07 | 54.682 |
| % | % | Custos directos complementares | 2 % | 3590.933 | 71.819 |
|  |  | Custos directos |  |  | 3662.752 |

Resíduos:
- colocação: mt18dsi050a; factor de resíduo 0.0492471

## Recursos

**mt18dsi050a** m² Lâmina heterogénea de PVC
Dados técnicos: Custo energético 232.395 MJ; Emissão de CO2 8.194 kg; Código LER 17 02 03; Massa do elemento 2.8 kg; Volume 0.004667 m3
Resíduos:
- embalagem: re170203 Plástico. (componente de resíduo); rendimento 0.033 kg; Código LER 17 02 03; Massa do elemento 1 kg; Volume 0.001667 m3
