# Tecto falso amovível de placas metálicas

- Propriedade do ficheiro: CYPE Ingenieros S.A.
- Formato: FIEBDC-3/2016
- Programa: Gerador de preços para construção civil. CYPE Ingenieros, S.A.
- Data: 11/11/2025
- Âmbito geográfico: Cabo Verde
- Moeda: CVE
- Custos indirectos: 3 %
- IVA: 15 %

## R Revestimentos

### RT Tectos falsos em interiores

#### RTL Amovíveis, metálicos

**RTL015** m² Tecto falso amovível de placas metálicas.
Tecto falso amovível suspenso, situado a uma altura menor de 4 m, constituído por: ESTRUTURA: perfis à vista, com sola de 24 mm de largura, de aço galvanizado, cor branca, compreendendo perfis primários e secundários, suspensos da laje ou elemento de suporte com varões e suspensões; PLACAS METÁLICAS: placas de aço galvanizado pré-lacado, cor branca, de 1000x1000 mm, 0,5 mm de espessura e. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12fbh100eJxa | m² | Placa de aço galvanizado pré-lacado cor branca, de 1000x1000 mm e 0,5 mm de espessura, com canto para perfis à vista, para tectos falsos amovíveis. (material) | 1.02 | 2462.29 | 2511.536 |
| mt12fpg040hj | m | Perfil primário T 24 24x33x3700 mm, cor branca, de aço galvanizado, segundo EN 13964. (material) | 1 | 99.85 | 99.850 |
| mt12fpg040ka | m | Perfil secundário T 24 24x33x600 mm, cor branca, de aço galvanizado, segundo EN 13964. (material) | 1 | 99.85 | 99.850 |
| mt12fpg040kg | m | Perfil secundário T 24 24x33x1200 mm, cor branca, de aço galvanizado, segundo EN 13964. (material) | 1 | 99.85 | 99.850 |
| mt12fpg030hk | m | Perfil angular 24/24/3000 mm, cor branca, de aço galvanizado, segundo EN 13964. (material) | 1 | 79.24 | 79.240 |
| mt12psg210a | Ud | Suspensão para tectos falsos suspensos. (material) | 0.9 | 53.17 | 47.853 |
| mt12psg210b | Ud | Seguro para a fixação da suspensão, em tectos falsos suspensos. (material) | 0.9 | 7 | 6.300 |
| mt12psg210c | Ud | Ligação superior para fixar o varão à suspensão, em tectos falsos suspensos. (material) | 0.9 | 93.42 | 84.078 |
| mt12psg190 | Ud | Varão de suspensão. (material) | 0.9 | 62.54 | 56.286 |
| mt12psg220 | Ud | Fixação composta por bucha e parafuso 5x27. (material) | 0.9 | 10.51 | 9.459 |
| mo015 | h | Oficial de 1ª montador de tectos falsos. (mão de obra) | 0.35 | 672.75 | 235.463 |
| mo082 | h | Ajudante de montador de tectos falsos. (mão de obra) | 0.35 | 419.67 | 146.885 |
| % | % | Custos directos complementares | 2 % | 3476.650 | 69.533 |
|  |  | Custos directos |  |  | 3546.183 |

Resíduos:
- colocação: mt12fpg040hj Perfil primário T 24 24x33x3700 mm, cor branca, de aço galvanizado, segundo EN 13964; factor de resíduo 0.0188
- colocação: mt12fpg040ka Perfil secundário T 24 24x33x600 mm, cor branca, de aço galvanizado, segundo EN 13964; factor de resíduo 0.0188
- colocação: mt12fpg040kg Perfil secundário T 24 24x33x1200 mm, cor branca, de aço galvanizado, segundo EN 13964; factor de resíduo 0.0188
- colocação: mt12fpg030hk Perfil angular 24/24/3000 mm, cor branca, de aço galvanizado, segundo EN 13964; factor de resíduo 0.0188
- colocação: mt12psg190 Varão de suspensão; factor de resíduo 0.02

## Recursos

**mt12fpg040hj** m Perfil primário T 24 24x33x3700 mm, cor branca, de aço galvanizado, segundo EN 13964
Dados técnicos: Custo energético 62.803 MJ; Emissão de CO2 1.927 kg; Código LER 17 04 05; Massa do elemento 0.47 kg; Volume 0.000224 m3
Resíduos:
- embalagem: re170203 Plástico. (componente de resíduo); rendimento 0.005 kg; Código LER 17 02 03; Massa do elemento 1 kg; Volume 0.001667 m3

**mt12fpg040ka** m Perfil secundário T 24 24x33x600 mm, cor branca, de aço galvanizado, segundo EN 13964
Dados técnicos: Custo energético 62.803 MJ; Emissão de CO2 1.927 kg; Código LER 17 04 05; Massa do elemento 0.47 kg; Volume 0.000224 m3
Resíduos:
- embalagem: re170203 Plástico; rendimento 0.005 kg

**mt12fpg040kg** m Perfil secundário T 24 24x33x1200 mm, cor branca, de aço galvanizado, segundo EN 13964
Dados técnicos: Custo energético 62.803 MJ; Emissão de CO2 1.927 kg; Código LER 17 04 05; Massa do elemento 0.47 kg; Volume 0.000224 m3
Resíduos:
- embalagem: re170203 Plástico; rendimento 0.005 kg

**mt12fpg030hk** m Perfil angular 24/24/3000 mm, cor branca, de aço galvanizado, segundo EN 13964
Dados técnicos: Custo energético 5.510 MJ; Emissão de CO2 0.536 kg; Código LER 17 04 05; Massa do elemento 0.2 kg; Volume 0.000095 m3
Resíduos:
- embalagem: re170203 Plástico; rendimento 0.005 kg

**mt12psg210a** Ud Suspensão para tectos falsos suspensos
Dados técnicos: Custo energético 5.714 MJ; Emissão de CO2 0.420 kg
Resíduos:
- embalagem: re150101 Embalagens de papel e cartão. (componente de resíduo); rendimento 0.09 kg; Código LER 15 01 01; Massa do elemento 1 kg; Volume 0.001333 m3
- embalagem: re170203 Plástico; rendimento 0.045 kg

**mt12psg190** Ud Varão de suspensão
Dados técnicos: Custo energético 6.668 MJ; Emissão de CO2 0.291 kg; Código LER 17 04 05; Massa do elemento 0.3 kg; Volume 0.000143 m3
Resíduos:
- embalagem: re170203 Plástico; rendimento 0.025 kg
